# Rodapié cubre cables de aluminio

- Propiedad del archivo: CYPE Ingenieros S.A.
- Formato: FIEBDC-3/2016
- Programa: Generador de precios de la construcción. CYPE Ingenieros, S.A.
- Fecha: 08/03/2024
- Ámbito geográfico: Región de Murcia
- Divisa: EUR
- Costes indirectos: 3 %
- IVA: 21 %

## R Revestimientos y trasdosados

### RS Pavimentos

#### RSD Remates de pavimento

**RSD016** m Rodapié cubre cables de aluminio.
Rodapié de aluminio anodizado, de 70 mm de altura, color oro, con espacio suficiente para alojamiento de cables. COLOCACIÓN: con clips a perfil soporte.
Incluye: Limpieza y preparación de la superficie soporte. Replanteo. Corte del perfil soporte y del rodapié. Colocación y fijación del perfil soporte. Fijación del rodapié. Resolución de esquinas y encuentros. Limpieza final.
Criterio de medición de proyecto: Longitud medida según documentación gráfica de Proyecto, sin incluir huecos de puertas. No se ha incrementado la medición por roturas y recortes, ya que en la descomposición se ha considerado un 5% más de piezas.
Criterio de medición de obra: Se medirá la longitud realmente ejecutada según especificaciones de Proyecto.

| Código | Ud | Descripción | Rendimiento | Precio | Importe |
|---|---|---|---|---|---|
| mt18rpp050b | m | Rodapié de aluminio anodizado, de 70 mm de altura, color oro, con espacio suficiente para alojamiento de cables, incluso clips de fijación y perfil soporte, accesorios de fijación del perfil soporte, y piezas para uniones, resolución de ángulos y terminaciones. (material) | 1.05 | 21.94 | 23.037 |
| mo023 | h | Oficial 1ª solador. (mano de obra) | 0.177 | 22.53 | 3.988 |
| % | % | Costes directos complementarios | 2 % | 27.025 | 0.541 |
|  |  | Costes directos |  |  | 27.566 |

Residuos:
- colocación: mt18rpp050b; factor de residuo 0.024

## Recursos

**mt18rpp050b** m Rodapié de aluminio anodizado
Datos técnicos: Coste energético 248.806 MJ; Emisión de CO2 18.787 kg; Código LER 17 04 02; Masa del elemento 2.17 kg; Volumen 0.001447 m3
Residuos:
- embalaje: re170203 Plástico. (componente de residuo); rendimiento 0.008 kg; Código LER 17 02 03; Masa del elemento 1 kg; Volumen 0.001667 m3
