# Cajeado para suelo técnico

- Propiedad del archivo: CYPE Ingenieros S.A.
- Formato: FIEBDC-3/2016
- Programa: Generador de precios de la construcción. CYPE Ingenieros, S.A.
- Fecha: 08/03/2024
- Ámbito geográfico: Región de Murcia
- Divisa: EUR
- Costes indirectos: 3 %
- IVA: 21 %

## R Revestimientos y trasdosados

### RS Pavimentos

#### RSE Técnicos

**RSE130** Ud Cajeado para suelo técnico.
Formación de cajeado de panel de suelo técnico, para la posterior colocación de tapas de registro de instalaciones o de rejillas de ventilación (no incluidas en este precio). Incluso replanteo, corte de las piezas y resolución de encuentros. Totalmente terminado.
Incluye: Replanteo. Corte de las piezas. Formación del cajeado.
Criterio de medición de proyecto: Número de unidades previstas, según documentación gráfica de Proyecto.
Criterio de medición de obra: Se medirá el número de unidades realmente ejecutadas según especificaciones de Proyecto.

| Código | Ud | Descripción | Rendimiento | Precio | Importe |
|---|---|---|---|---|---|
| mo011 | h | Oficial 1ª montador. (mano de obra) | 0.709 | 23.16 | 16.420 |
| mo080 | h | Ayudante montador. (mano de obra) | 0.709 | 21.78 | 15.442 |
| % | % | Costes directos complementarios | 2 % | 31.862 | 0.637 |
|  |  | Costes directos |  |  | 32.499 |
