# Alfombra para zonas de paso en edificio. Sistema "EMCO"

- Propiedad del archivo: CYPE Ingenieros S.A.
- Formato: FIEBDC-3/2016
- Programa: Generador de precios de la construcción. CYPE Ingenieros, S.A.
- Fecha: 04/10/2024
- Ámbito geográfico: Región de Murcia
- Divisa: EUR
- Costes indirectos: 3 %
- IVA: 21 %

## R Revestimientos y trasdosados

### RS Pavimentos

#### RSF Alfombras y felpudos

**RSF007** Ud Alfombra para zonas de paso en edificio. Sistema "EMCO".
Alfombra para zonas de paso en edificio, modelo Premium Conform "EMCO", 100% poliamida Econyl, con el reverso y el borde de goma, con capacidad de retención de partículas finas de suciedad y absorción de la humedad existente en el calzado, dimensiones 130x200 cm, color Moca 76.03, resbaladicidad clase DS según UNE-EN 13893, Euroclase Cfl-s1 de reacción al fuego, según UNE-EN 13501-1.
Incluye: Limpieza de la superficie soporte. Replanteo. Colocación.
Criterio de medición de proyecto: Número de unidades previstas, según documentación gráfica de Proyecto.
Criterio de medición de obra: Se medirá el número de unidades realmente ejecutadas según especificaciones de Proyecto.

| Código | Ud | Descripción | Rendimiento | Precio | Importe |
|---|---|---|---|---|---|
| mt18fet020cc | Ud | Alfombra para zonas de paso en edificio, modelo Premium Conform "EMCO", 100% poliamida Econyl, con el reverso y el borde de goma, con capacidad de retención de partículas finas de suciedad y absorción de la humedad existente en el calzado, dimensiones 130x200 cm, color Moca 76.03, resbaladicidad clase DS según UNE-EN 13893, Euroclase Cfl-s1 de reacción al fuego, según UNE-EN 13501-1. (material) | 1 | 206.68 | 206.680 |
| mo027 | h | Oficial 1ª instalador de moquetas y revestimientos textiles. (mano de obra) | 0.095 | 22.53 | 2.140 |
| mo065 | h | Ayudante instalador de moquetas y revestimientos textiles. (mano de obra) | 0.095 | 21.78 | 2.069 |
| % | % | Costes directos complementarios | 2 % | 210.889 | 4.218 |
|  |  | Costes directos |  |  | 215.107 |
