# Pavimento vinílico deportivo indoor, punto-elástico

- Propiedad del archivo: CYPE Ingenieros S.A.
- Formato: FIEBDC-3/2016
- Programa: Generador de precios de la construcción. CYPE Ingenieros, S.A.
- Fecha: 08/03/2024
- Ámbito geográfico: Región de Murcia
- Divisa: EUR
- Costes indirectos: 3 %
- IVA: 21 %

## R Revestimientos y trasdosados

### RS Pavimentos

#### RSH Deportivos indoor

**RSH010** m² Pavimento vinílico deportivo indoor, punto-elástico.
Pavimento vinílico deportivo indoor, punto-elástico según UNE-EN 14904, para la práctica de fútbol sala, de 6,2 mm de espesor, formado por un complejo con superficie de vinilo plastificado, reforzado con una malla de fibra de vidrio, sobre una capa de espuma de alta densidad con estructura celular cerrada, suministrado en rollos, color a elegir, peso 4,2 kg/m², absorción de impactos según UNE-EN 14808 entre 25 y 35%, deformación vertical según UNE-EN 14809 < 2%, clasificación según UNE-EN 14904 P1, altura de rebote de pelota según UNE-EN 12235 >= 90%, Euroclase Bfl-s1 de reacción al fuego según UNE-EN 13501-1, con tratamiento fotorreticulado (antihumedad, antiquemaduras, deslizamiento controlado), fungiestático y bacteriostático. COLOCACIÓN: con adhesivo de contacto, sobre una base soporte sin riesgo de humedad ascendente.
Criterio de valoración económica: El precio no incluye la base soporte.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010a | kg | Adhesivo de contacto a base de resina acrílica en dispersión acuosa, para pavimento de goma, caucho, linóleo, PVC, moqueta y textil. (material) | 0.315 | 4.62 | 1.455 |
| mt18pde010adaa | m² | Pavimento vinílico deportivo indoor, punto-elástico según UNE-EN 14904, para la práctica de fútbol sala, de 6,2 mm de espesor, formado por un complejo con superficie de vinilo plastificado, reforzado con una malla de fibra de vidrio, sobre una capa de espuma de alta densidad con estructura celular cerrada, suministrado en rollos, color a elegir, peso 4,2 kg/m², absorción de impactos según UNE-EN 14808 entre 25 y 35%, deformación vertical según UNE-EN 14809 < 2%, clasificación según UNE-EN 14904 P1, altura de rebote de pelota según UNE-EN 12235 >= 90%, Euroclase Bfl-s1 de reacción al fuego según UNE-EN 13501-1, con tratamiento fotorreticulado (antihumedad, antiquemaduras, deslizamiento controlado), fungiestático y bacteriostático. (material) | 1.05 | 35.5 | 37.275 |
| mo026 | h | Oficial 1ª instalador de revestimientos flexibles. (mano de obra) | 0.473 | 22.53 | 10.657 |
| mo064 | h | Ayudante instalador de revestimientos flexibles. (mano de obra) | 0.236 | 21.78 | 5.140 |
| % | % | Costes directos complementarios | 2 % | 54.527 | 1.091 |
|  |  | Costes directos |  |  | 55.618 |

Residuos:
- colocación: mt18dww010a; factor de residuo 0.038943

## Recursos

**mt18dww010a** kg Adhesivo de contacto a base de resina acrílica en dispersión acuosa
Datos técnicos: Coste energético 75.527 MJ; Emisión de CO2 2.872 kg; Código LER 17 09 04; Masa del elemento 1 kg; Volumen 0.000667 m3
Residuos:
- embalaje: re170203 Plástico. (componente de residuo); rendimiento 0.003 kg; Código LER 17 02 03; Masa del elemento 1 kg; Volumen 0.001667 m3
