# Pavimento deportivo indoor multicapa para pista polideportiva, sistema "COMPOSAN INDUSTRIAL Y TECNOLOGÍA"

- Propiedad del archivo: CYPE Ingenieros S.A.
- Formato: FIEBDC-3/2016
- Programa: Generador de precios de la construcción. CYPE Ingenieros, S.A.
- Fecha: 08/03/2024
- Ámbito geográfico: Región de Murcia
- Divisa: EUR
- Costes indirectos: 3 %
- IVA: 21 %

## R Revestimientos y trasdosados

### RS Pavimentos

#### RSH Deportivos indoor

**RSH050** m² Pavimento deportivo indoor multicapa para pista polideportiva, sistema "COMPOSAN INDUSTRIAL Y TECNOLOGÍA".
Pavimento deportivo indoor multicapa, sistema Compoflex Indoor "COMPOSAN INDUSTRIAL Y TECNOLOGÍA", de 6 mm de espesor total aproximado, sobre superficie soporte de hormigón, apto para pista polideportiva. CAPA BASE: una capa de lámina de caucho sintético SBR, Base Flexible SBR, de 4 mm de espesor, previa aplicación de una capa de adhesivo tixotrópico de poliuretano bicomponente sin disolventes (rendimiento aproximado de 1 kg/m²). CAPA DE SELLADO: una capa de pasta tapaporos de poliuretano bicomponente, Compoflex Tapaporos (rendimiento aproximado de 0,8 kg/m²). CAPA DE REGULARIZACIÓN: dos capas de revestimiento autonivelante de poliuretano bicomponente sin disolventes, Compoflex Autonivelante, color gris RAL 7032 (rendimiento aproximado de 0,6 kg/m² la primera capa y 1,8 kg/m² la segunda capa). CAPA DE ACABADO: una capa de pintura de poliuretano alifático, elástica y de baja viscosidad, bicomponente, Compoflex Paint, color azul RAL 5024, acabado mate (rendimiento aproximado de 0,15 kg/m²).
Criterio de valoración económica: El precio no incluye la superficie soporte ni la ejecución y el sellado de las juntas.
Incluye: Limpieza de la superficie soporte. Replanteo de las juntas y paños de trabajo. Aplicación del adhesivo. Aplicación de la capa base. Aplicación de la capa de sellado. Aplicación de la capa de regularización. Aplicación de la capa de acabado. Secado de cada capa antes de aplicar la siguiente, incluyendo raspado, barrido y soplado de las imperfecciones. Limpieza final del pavimento.
Criterio de medición de proyecto: Superficie medida en proyección horizontal, según documentación gráfica de Proyecto.
Criterio de medición de obra: Se medirá, en proyección horizontal, la superficie realmente ejecutada según especificaciones de Proyecto.

| Código | Ud | Descripción | Rendimiento | Precio | Importe |
|---|---|---|---|---|---|
| mt47cit310a | kg | Adhesivo tixotrópico de poliuretano bicomponente sin disolventes "COMPOSAN INDUSTRIAL Y TECNOLOGÍA". (material) | 1 | 9.07 | 9.070 |
| mt47cit320a | m² | Lámina de caucho sintético SBR, Base Flexible SBR "COMPOSAN INDUSTRIAL Y TECNOLOGÍA" de 4 mm de espesor, suministrada en rollos. (material) | 1 | 11.24 | 11.240 |
| mt47cit330a | kg | Pasta tapaporos de poliuretano bicomponente, Compoflex Tapaporos "COMPOSAN INDUSTRIAL Y TECNOLOGÍA". (material) | 0.8 | 10.11 | 8.088 |
| mt47cit340a | kg | Revestimiento autonivelante de poliuretano bicomponente sin disolventes, Compoflex Autonivelante "COMPOSAN INDUSTRIAL Y TECNOLOGÍA", color gris RAL 7032; para aplicar con llana. (material) | 2.4 | 10.63 | 25.512 |
| mt27ppc010a | kg | Pintura de poliuretano alifático, elástica y de baja viscosidad, bicomponente, Compoflex Paint "COMPOSAN INDUSTRIAL Y TECNOLOGÍA", color azul RAL 5024, acabado mate, resistente a los rayos UV, a la intemperie y a la abrasión. (material) | 0.15 | 33.87 | 5.081 |
| mo041 | h | Oficial 1ª construcción de obra civil. (mano de obra) | 0.242 | 22.53 | 5.452 |
| mo087 | h | Ayudante construcción de obra civil. (mano de obra) | 0.242 | 21.78 | 5.271 |
| % | % | Costes directos complementarios | 2 % | 69.714 | 1.394 |
|  |  | Costes directos |  |  | 71.108 |

Residuos:
- colocación: mt47cit310a Adhesivo tixotrópico de poliuretano bicomponente sin disolventes "COMPOSAN INDUSTRIAL Y TECNOLOGÍA"; factor de residuo 0.03
- colocación: mt47cit320a; factor de residuo 0.035
- colocación: mt47cit330a Pasta tapaporos de poliuretano bicomponente, Compoflex Tapaporos "COMPOSAN INDUSTRIAL Y TECNOLOGÍA"; factor de residuo 0.03
- colocación: mt47cit340a; factor de residuo 0.03
- colocación: mt27ppc010a; factor de residuo 0.0275

## Recursos

**mt47cit310a** kg Adhesivo tixotrópico de poliuretano bicomponente sin disolventes "COMPOSAN INDUSTRIAL Y TECNOLOGÍA"
Datos técnicos: Coste energético 144.471 MJ; Emisión de CO2 7.014 kg; Código LER 17 09 04; Masa del elemento 1 kg; Volumen 0.000667 m3
Residuos:
- embalaje: re170203 Plástico. (componente de residuo); rendimiento 0.003 kg; Código LER 17 02 03; Masa del elemento 1 kg; Volumen 0.001667 m3

**mt47cit320a** m² Lámina de caucho sintético SBR
Datos técnicos: Coste energético 415.446 MJ; Emisión de CO2 18.139 kg; Código LER 17 02 03; Masa del elemento 4.6 kg; Volumen 0.007667 m3
Residuos:
- embalaje: re170203 Plástico; rendimiento 0.07 kg

**mt47cit330a** kg Pasta tapaporos de poliuretano bicomponente, Compoflex Tapaporos "COMPOSAN INDUSTRIAL Y TECNOLOGÍA"
Datos técnicos: Coste energético 144.471 MJ; Emisión de CO2 7.014 kg; Código LER 17 09 04; Masa del elemento 1 kg; Volumen 0.000667 m3
Residuos:
- embalaje: re170203 Plástico; rendimiento 0.003 kg

**mt47cit340a** kg Revestimiento autonivelante de poliuretano bicomponente sin disolventes
Datos técnicos: Coste energético 144.471 MJ; Emisión de CO2 7.014 kg; Código LER 17 09 04; Masa del elemento 1 kg; Volumen 0.000667 m3
Residuos:
- embalaje: re170203 Plástico; rendimiento 0.003 kg

**mt27ppc010a** kg Pintura de poliuretano alifático
Datos técnicos: Coste energético 28.330 MJ; Emisión de CO2 1.266 kg; Código LER 08 01 11; Masa del elemento 1 kg; Volumen 0.001111 m3
Residuos:
- embalaje: re170203 Plástico; rendimiento 0.045 kg
