# Revestimiento de pavimento industrial o decorativo, sistema Maxepox 3000 "DRIZORO"

- Propiedad del archivo: CYPE Ingenieros S.A.
- Formato: FIEBDC-3/2016
- Programa: Generador de precios de la construcción. CYPE Ingenieros, S.A.
- Fecha: 08/03/2024
- Ámbito geográfico: Región de Murcia
- Divisa: EUR
- Costes indirectos: 3 %
- IVA: 21 %

## R Revestimientos y trasdosados

### RS Pavimentos

#### RSI Sistemas de pavimentos industriales y decorativos

**RSI140** m² Revestimiento de pavimento industrial o decorativo, sistema Maxepox 3000 "DRIZORO".
Revestimiento de pavimento industrial, realizado sobre base de hormigón endurecido, con el sistema Maxepox 3000 "DRIZORO", apto para aparcamientos, en interiores, mediante la aplicación sucesiva de: imprimación bicomponente a base de resina epoxi, Maxepox Primer W "DRIZORO", diluida con un 5% de agua; y capa base de 3 mm de espesor con mortero autonivelante de resinas sintéticas, de tres componentes, Maxepox 3000 "DRIZORO", de color verde, SR - B2,0 - AR0,5 - IR10,79, según UNE-EN 13813.
Criterio de valoración económica: El precio no incluye la superficie soporte ni la ejecución y el sellado de las juntas.
Incluye: Limpieza de la superficie soporte. Replanteo de las juntas y paños de trabajo. Aplicación de la imprimación. Aplicación de la capa base. Limpieza final del pavimento.
Criterio de medición de proyecto: Superficie medida en proyección horizontal, según documentación gráfica de Proyecto.
Criterio de medición de obra: Se medirá, en proyección horizontal, la superficie realmente ejecutada según especificaciones de Proyecto.

| Código | Ud | Descripción | Rendimiento | Precio | Importe |
|---|---|---|---|---|---|
| mt47add070a | kg | Imprimación bicomponente a base de resina epoxi, Maxepox Primer W "DRIZORO", según UNE-EN 1504-2. (material) | 0.25 | 11.01 | 2.753 |
| mt47add130a | kg | Mortero autonivelante de resinas sintéticas, de tres componentes, Maxepox 3000 "DRIZORO", de color verde, SR - B2,0 - AR0,5 - IR10,79, según UNE-EN 13813. (material) | 5.1 | 6.96 | 35.496 |
| mo121 | h | Oficial 1ª aplicador de pavimentos industriales. (mano de obra) | 0.272 | 22.53 | 6.128 |
| mo122 | h | Ayudante aplicador de pavimentos industriales. (mano de obra) | 0.272 | 21.78 | 5.924 |
| % | % | Costes directos complementarios | 2 % | 50.301 | 1.006 |
|  |  | Costes directos |  |  | 51.307 |

Residuos:
- colocación: mt47add070a Imprimación bicomponente a base de resina epoxi, Maxepox Primer W "DRIZORO", según UNE-EN 1504-2; factor de residuo 0.03
- colocación: mt47add130a; factor de residuo 0.035

## Recursos

**mt47add070a** kg Imprimación bicomponente a base de resina epoxi, Maxepox Primer W "DRIZORO", según UNE-EN 1504-2
Datos técnicos: Coste energético 86.761 MJ; Emisión de CO2 3.294 kg; Código LER 17 09 04; Masa del elemento 1 kg; Volumen 0.000667 m3
Residuos:
- embalaje: re170203 Plástico. (componente de residuo); rendimiento 0.003 kg; Código LER 17 02 03; Masa del elemento 1 kg; Volumen 0.001667 m3

**mt47add130a** kg Mortero autonivelante de resinas sintéticas
Datos técnicos: Coste energético 15.053 MJ; Emisión de CO2 0.575 kg; Código LER 17 09 04; Masa del elemento 1 kg; Volumen 0.000667 m3
Residuos:
- embalaje: re170203 Plástico; rendimiento 0.003 kg
