# Revestimiento de pavimento industrial, sistema Weber Industryfloor "WEBER"

- Propiedad del archivo: CYPE Ingenieros S.A.
- Formato: FIEBDC-3/2016
- Programa: Generador de precios de la construcción. CYPE Ingenieros, S.A.
- Fecha: 08/03/2024
- Ámbito geográfico: Región de Murcia
- Divisa: EUR
- Costes indirectos: 3 %
- IVA: 21 %

## R Revestimientos y trasdosados

### RS Pavimentos

#### RSI Sistemas de pavimentos industriales y decorativos

**RSI200** m² Revestimiento de pavimento industrial, sistema Weber Industryfloor "WEBER".
Revestimiento de pavimento industrial, realizado sobre superficie soporte de hormigón, con el sistema Weber Industryfloor Planimetric "WEBER", apto para aparcamientos, en interiores, mediante la aplicación sucesiva de: imprimación reguladora de la absorción, Weberprim TP05 "WEBER"; capa base de 10 mm de espesor con mortero autonivelante de cemento Weberfloor For "WEBER", CT - C30 - F7 - RWA10 según UNE-EN 13813, color gris, aplicado manualmente; y capa de sellado con revestimiento sintético impermeabilizante a base de resinas epoxi, Weberfloor PX Total, "WEBER", color a elegir de la carta RAL, aplicada en dos manos, previa imprimación con Weberfloor PX Primer "WEBER".
Criterio de valoración económica: El precio no incluye la superficie soporte ni la ejecución y el sellado de las juntas.
Incluye: Limpieza de la superficie soporte. Replanteo de las juntas y paños de trabajo. Aplicación de la imprimación. Aplicación de la capa base. Aplicación de la capa de sellado. Limpieza final del pavimento.
Criterio de medición de proyecto: Superficie medida en proyección horizontal, según documentación gráfica de Proyecto.
Criterio de medición de obra: Se medirá, en proyección horizontal, la superficie realmente ejecutada según especificaciones de Proyecto.

| Código | Ud | Descripción | Rendimiento | Precio | Importe |
|---|---|---|---|---|---|
| mt09moc005c | kg | Imprimación reguladora de la absorción, Weberprim TP05 "WEBER", para la fijación de soportes disgregables y mejorar la adherencia de los soportes absorbentes. (material) | 0.2 | 8.22 | 1.644 |
| mt47adw010a | kg | Mortero autonivelante de cemento Weberfloor For "WEBER", CT - C30 - F7 - RWA10 según UNE-EN 13813, color gris, compuesto por ligantes hidráulicos, resinas poliméricas, áridos silíceos y aditivos orgánicos e inorgánicos, para aplicar con llana. (material) | 16.7 | 1.4 | 23.380 |
| mt47adw100a | kg | Imprimación epoxi de dos componentes, Weberfloor PX Primer "WEBER", sin disolventes, transparente. (material) | 0.15 | 14.93 | 2.240 |
| mt47adw030a | kg | Revestimiento sintético impermeabilizante a base de resinas epoxi, Weberfloor PX Total, "WEBER", color a elegir de la carta RAL. (material) | 0.475 | 11.57 | 5.496 |
| mo121 | h | Oficial 1ª aplicador de pavimentos industriales. (mano de obra) | 0.437 | 22.53 | 9.846 |
| mo122 | h | Ayudante aplicador de pavimentos industriales. (mano de obra) | 0.437 | 21.78 | 9.518 |
| % | % | Costes directos complementarios | 2 % | 52.124 | 1.042 |
|  |  | Costes directos |  |  | 53.166 |

Residuos:
- colocación: mt09moc005c; factor de residuo 0.03
- colocación: mt47adw010a; factor de residuo 0.0072
- colocación: mt47adw030a; factor de residuo 0.03

## Recursos

**mt09moc005c** kg Imprimación reguladora de la absorción
Datos técnicos: Coste energético 75.527 MJ; Emisión de CO2 2.872 kg; Código LER 17 09 04; Masa del elemento 1 kg; Volumen 0.000667 m3
Residuos:
- embalaje: re170203 Plástico. (componente de residuo); rendimiento 0.003 kg; Código LER 17 02 03; Masa del elemento 1 kg; Volumen 0.001667 m3

**mt47adw010a** kg Mortero autonivelante de cemento Weberfloor For "WEBER"
Datos técnicos: Coste energético 0.650 MJ; Emisión de CO2 0.050 kg; Código LER 17 01 01; Masa del elemento 1 kg; Volumen 0.000667 m3

**mt47adw030a** kg Revestimiento sintético impermeabilizante a base de resinas epoxi
Datos técnicos: Coste energético 86.761 MJ; Emisión de CO2 3.294 kg; Código LER 17 09 04; Masa del elemento 1 kg; Volumen 0.000667 m3
Residuos:
- embalaje: re170203 Plástico; rendimiento 0.003 kg
