# Limpieza de pavimento cerámico

- Propiedad del archivo: CYPE Ingenieros S.A.
- Formato: FIEBDC-3/2016
- Programa: Generador de precios de la construcción. CYPE Ingenieros, S.A.
- Fecha: 08/03/2024
- Ámbito geográfico: Región de Murcia
- Divisa: EUR
- Costes indirectos: 3 %
- IVA: 21 %

## R Revestimientos y trasdosados

### RS Pavimentos

#### RSK Preparación de la superficie

**RSK020** m² Limpieza de pavimento cerámico.
Limpieza de pavimento cerámico de barro cocido en estado de conservación regular, mediante el vertido sobre la superficie de una disolución acuosa de ácido acético dejándola secar, cepillado del pavimento y aclarado con agua abundante, repitiendo el tratamiento hasta eliminar el salitre de la superficie; y posterior aplicación de líquido decapante específico para barro cocido, a fin de quitar las manchas de suciedad, grasas y microorganismos. Incluso protección de los elementos del entorno que no son objeto de la limpieza, eliminación mecánica de incrustaciones, secado del agua sobrante, retirada y acopio de los restos generados; considerando un grado de complejidad medio.
Incluye: Protección de los elementos del entorno. Aplicación del producto de limpieza. Cepillado de la superficie. Aclarado. Aplicación del producto decapante. Limpieza. Retirada y acopio del agua y los restos generados.
Criterio de medición de proyecto: Superficie medida según documentación gráfica de Proyecto.
Criterio de medición de obra: Se medirá la superficie realmente ejecutada según especificaciones de Proyecto.

| Código | Ud | Descripción | Rendimiento | Precio | Importe |
|---|---|---|---|---|---|
| mt08lim070 | l | Ácido acético. (material) | 2.42 | 1.23 | 2.977 |
| mt08aaa010a | m³ | Agua. (material) | 0.012 | 1.5 | 0.018 |
| mt08lim080e | kg | Decapante específico para barro cocido. (material) | 0.121 | 9.39 | 1.136 |
| mo020 | h | Oficial 1ª construcción. (mano de obra) | 0.315 | 22.53 | 7.097 |
| mo077 | h | Ayudante construcción. (mano de obra) | 0.157 | 21.78 | 3.419 |
| % | % | Costes directos complementarios | 2 % | 14.647 | 0.293 |
|  |  | Costes directos |  |  | 14.940 |

Residuos:
- colocación: mt08lim070 Ácido acético; factor de residuo 0.014
- colocación: mt08lim080e Decapante específico para barro cocido; factor de residuo 0.033484

## Recursos

**mt08lim070** l Ácido acético
Datos técnicos: Coste energético 19.884 MJ; Emisión de CO2 1.088 kg; Código LER 06 01 06; Masa del elemento 1.049 kg; Volumen 0.001049 m3
Residuos:
- embalaje: re170203 Plástico. (componente de residuo); rendimiento 0.032 kg; Código LER 17 02 03; Masa del elemento 1 kg; Volumen 0.001667 m3

**mt08aaa010a** m³ Agua
Datos técnicos: Coste energético 60.000 MJ; Emisión de CO2 30.000 kg

**mt08lim080e** kg Decapante específico para barro cocido
Datos técnicos: Coste energético 100.729 MJ; Emisión de CO2 14.838 kg; Código LER 08 01 21; Masa del elemento 1 kg; Volumen 0.001111 m3
Residuos:
- embalaje: re150104 Envases metálicos. (componente de residuo); rendimiento 0.074 kg; Código LER 15 01 04; Masa del elemento 1 kg; Volumen 0.001667 m3
