# Rodapié laminado

- Propiedad del archivo: CYPE Ingenieros S.A.
- Formato: FIEBDC-3/2016
- Programa: Generador de precios de la construcción. CYPE Ingenieros, S.A.
- Fecha: 08/03/2024
- Ámbito geográfico: Región de Murcia
- Divisa: EUR
- Costes indirectos: 3 %
- IVA: 21 %

## R Revestimientos y trasdosados

### RS Pavimentos

#### RSL Laminados

**RSL020** m Rodapié laminado.
Rodapié de MDF, de 90x18 mm, recubierto con una lámina plástica de imitación de madera, color a elegir, fijado al paramento mediante clavos. Incluso cera de relleno para el sellado de orificios.
Incluye: Replanteo. Corte de las piezas. Fijación de las piezas sobre el paramento. Sellado de orificios. Resolución de esquinas y encuentros.
Criterio de medición de proyecto: Longitud medida según documentación gráfica de Proyecto, sin incluir huecos de puertas. No se ha incrementado la medición por roturas y recortes, ya que en la descomposición se ha considerado un 5% más de piezas.
Criterio de medición de obra: Se medirá la longitud realmente ejecutada según especificaciones de Proyecto.

| Código | Ud | Descripción | Rendimiento | Precio | Importe |
|---|---|---|---|---|---|
| mt18rma040e | m | Rodapié de MDF, de 90x18 mm, recubierto con una lámina plástica de imitación de madera, color a elegir, y resistencia a la abrasión AC3, según UNE-EN 13329. (material) | 1.05 | 5 | 5.250 |
| mt18mva150e | Ud | Clavo de acero galvanizado con cabeza perdida, de 1,8 mm de diámetro y 35 mm de longitud. (material) | 2.5 | 0.03 | 0.075 |
| mt22www080 | kg | Cera de relleno, para tapar defectos superficiales de la madera. (material) | 0.008 | 64.34 | 0.515 |
| mo028 | h | Oficial 1ª instalador de pavimentos laminados. (mano de obra) | 0.142 | 22.53 | 3.199 |
| % | % | Costes directos complementarios | 2 % | 9.039 | 0.181 |
|  |  | Costes directos |  |  | 9.220 |

Residuos:
- colocación: mt18rma040e; factor de residuo 0.0116415

## Recursos

**mt18rma040e** m Rodapié de MDF, de 90x18 mm
Datos técnicos: Coste energético 63.120 MJ; Emisión de CO2 -0.850 kg; Código LER 17 02 01; Masa del elemento 0.463 kg; Volumen 0.000421 m3
Residuos:
- embalaje: re170203 Plástico. (componente de residuo); rendimiento 0.002 kg; Código LER 17 02 03; Masa del elemento 1 kg; Volumen 0.001667 m3
