# Pavimento de caucho

- Propiedad del archivo: CYPE Ingenieros S.A.
- Formato: FIEBDC-3/2016
- Programa: Generador de precios de la construcción. CYPE Ingenieros, S.A.
- Fecha: 08/03/2024
- Ámbito geográfico: Región de Murcia
- Divisa: EUR
- Costes indirectos: 3 %
- IVA: 21 %

## R Revestimientos y trasdosados

### RS Pavimentos

#### RSS De caucho, de linóleo y vinílicos

**RSS010** m² Pavimento de caucho.
Pavimento de caucho, color negro, con botones, suministrado en rollos de 1000x12000x4 mm. Colocación en obra: con ????????????????????, sobre capa fina de nivelación.
Criterio de valoración económica: El precio no incluye la capa fina de nivelación.
Incluye: Replanteo y recorte del pavimento. Aplicación del adhesivo. Colocación del pavimento. Resolución de encuentros y puntos singulares. Eliminación y limpieza del material sobrante. Limpieza final del pavimento.
Criterio de medición de proyecto: Superficie útil, medida según documentación gráfica de Proyecto.
Criterio de medición de obra: Se medirá la superficie realmente ejecutada según especificaciones de Proyecto.

| Código | Ud | Descripción | Rendimiento | Precio | Importe |
|---|---|---|---|---|---|
| mt18dww010a | kg | Adhesivo de contacto a base de resina acrílica en dispersión acuosa, para pavimento de goma, caucho, linóleo, PVC, moqueta y textil. (material) | 0.25 | 4.62 | 1.155 |
| mt18dsi010n | m² | Lámina de caucho, color negro, con botones; suministrada en rollos de 1000x12000x4 mm. (material) | 1.05 | 32.49 | 34.115 |
| mo026 | h | Oficial 1ª instalador de revestimientos flexibles. (mano de obra) | 0.189 | 22.53 | 4.258 |
| mo064 | h | Ayudante instalador de revestimientos flexibles. (mano de obra) | 0.095 | 21.78 | 2.069 |
| % | % | Costes directos complementarios | 2 % | 41.597 | 0.832 |
|  |  | Costes directos |  |  | 42.429 |

Residuos:
- colocación: mt18dww010a; factor de residuo 0.038943
- colocación: mt18dsi010n Lámina de caucho, color negro, con botones; suministrada en rollos de 1000x12000x4 mm; factor de residuo 0.035

## Recursos

**mt18dww010a** kg Adhesivo de contacto a base de resina acrílica en dispersión acuosa
Datos técnicos: Coste energético 75.527 MJ; Emisión de CO2 2.872 kg; Código LER 17 09 04; Masa del elemento 1 kg; Volumen 0.000667 m3
Residuos:
- embalaje: re170203 Plástico. (componente de residuo); rendimiento 0.003 kg; Código LER 17 02 03; Masa del elemento 1 kg; Volumen 0.001667 m3

**mt18dsi010n** m² Lámina de caucho, color negro, con botones; suministrada en rollos de 1000x12000x4 mm
Datos técnicos: Coste energético 433.214 MJ; Emisión de CO2 18.913 kg; Código LER 17 02 03; Masa del elemento 4.8 kg; Volumen 0.008 m3
Residuos:
- embalaje: re170203 Plástico; rendimiento 0.07 kg
