# Pavimento vinílico heterogéneo, en losetas

- Propiedad del archivo: CYPE Ingenieros S.A.
- Formato: FIEBDC-3/2016
- Programa: Generador de precios de la construcción. CYPE Ingenieros, S.A.
- Fecha: 08/03/2024
- Ámbito geográfico: Región de Murcia
- Divisa: EUR
- Costes indirectos: 3 %
- IVA: 21 %

## R Revestimientos y trasdosados

### RS Pavimentos

#### RSS De caucho, de linóleo y vinílicos

**RSS041** m² Pavimento vinílico heterogéneo, en losetas.
Pavimento vinílico heterogéneo color a elegir, Clase 33: Comercial intenso, suministrado en losetas de 455x455x3 mm. Colocación en obra: con adhesivo, sobre capa fina de nivelación.
Criterio de valoración económica: El precio no incluye la capa fina de nivelación.
Incluye: Replanteo y recorte del pavimento. Aplicación del adhesivo. Colocación del pavimento. Resolución de encuentros y puntos singulares. Eliminación y limpieza del material sobrante. Limpieza final del pavimento.
Criterio de medición de proyecto: Superficie útil, medida según documentación gráfica de Proyecto, deduciendo los huecos de superficie mayor de 1 m².
Criterio de medición de obra: Se medirá la superficie realmente ejecutada según especificaciones de Proyecto, deduciendo los huecos de superficie mayor de 1 m².

| Código | Ud | Descripción | Rendimiento | Precio | Importe |
|---|---|---|---|---|---|
| mt18adq020d | kg | Adhesivo, a base de copolímeros acrílicos modificados en dispersión acuosa, sin disolventes, color beige, para aplicar en interiores, para el encolado de pavimentos de PVC, linóleo y moqueta. (material) | 0.375 | 4.09 | 1.534 |
| mt18pve010FdF | m² | Loseta heterogénea de PVC, para interior, color a elegir, de 455x455x3 mm, Clase 33: Comercial intenso según UNE-EN ISO 10874, bactericida, Euroclase B-s2, d0 de reacción al fuego, según UNE-EN 13501-1. (material) | 1.05 | 14.5 | 15.225 |
| mo026 | h | Oficial 1ª instalador de revestimientos flexibles. (mano de obra) | 0.284 | 22.53 | 6.399 |
| mo064 | h | Ayudante instalador de revestimientos flexibles. (mano de obra) | 0.142 | 21.78 | 3.093 |
| % | % | Costes directos complementarios | 2 % | 26.251 | 0.525 |
|  |  | Costes directos |  |  | 26.776 |

Residuos:
- colocación: mt18pve010FdF; factor de residuo 0.0521398

## Recursos

**mt18pve010FdF** m² Loseta heterogénea de PVC
Datos técnicos: Coste energético 256.450 MJ; Emisión de CO2 28.071 kg; Código LER 17 02 03; Masa del elemento 5.721 kg; Volumen 0.009535 m3
Residuos:
- embalaje: re170203 Plástico. (componente de residuo); rendimiento 0.032 kg; Código LER 17 02 03; Masa del elemento 1 kg; Volumen 0.001667 m3
