# Pavimento vinílico heterogéneo, acústico, en lamas

- Propiedad del archivo: CYPE Ingenieros S.A.
- Formato: FIEBDC-3/2016
- Programa: Generador de precios de la construcción. CYPE Ingenieros, S.A.
- Fecha: 08/03/2024
- Ámbito geográfico: Región de Murcia
- Divisa: EUR
- Costes indirectos: 3 %
- IVA: 21 %

## R Revestimientos y trasdosados

### RS Pavimentos

#### RSS De caucho, de linóleo y vinílicos

**RSS044** m² Pavimento vinílico heterogéneo, acústico, en lamas.
Precio: 0
Pavimento vinílico heterogéneo, acústico, de 2,6 mm de espesor, color a elegir, suministrado en lamas de 200x2000 mm; peso total: 2350 g/m²; clasificación al uso, según UNE-EN ISO 10874: clase 23 para uso doméstico; clase 33 para uso comercial; clase 42 para uso industrial; con resistencia al deslizamiento 35
