# Rodapié de PVC

- Propiedad del archivo: CYPE Ingenieros S.A.
- Formato: FIEBDC-3/2016
- Programa: Generador de precios de la construcción. CYPE Ingenieros, S.A.
- Fecha: 08/03/2024
- Ámbito geográfico: Región de Murcia
- Divisa: EUR
- Costes indirectos: 3 %
- IVA: 21 %

## R Revestimientos y trasdosados

### RS Pavimentos

#### RSS De caucho, de linóleo y vinílicos

**RSS100** m Rodapié de PVC.
Rodapié flexible de PVC, de 80x20 mm, color a elegir. Colocación en obra: con adhesivo.
Incluye: Limpieza y preparación de la superficie soporte. Replanteo. Corte, colocación y fijación del rodapié.
Criterio de medición de proyecto: Longitud medida según documentación gráfica de Proyecto, sin incluir huecos de puertas. No se ha incrementado la medición por roturas y recortes, ya que en la descomposición se ha considerado un 5% más de piezas.
Criterio de medición de obra: Se medirá la longitud realmente ejecutada según especificaciones de Proyecto.

| Código | Ud | Descripción | Rendimiento | Precio | Importe |
|---|---|---|---|---|---|
| mt18dww020a | l | Adhesivo de cloropreno, de base solvente monocomponente. (material) | 0.08 | 6.61 | 0.529 |
| mt18rpv010d | m | Rodapié flexible de PVC, de 80x20 mm, color a elegir, suministrado en rollos de 50 m de longitud. (material) | 1.05 | 5.2 | 5.460 |
| mo026 | h | Oficial 1ª instalador de revestimientos flexibles. (mano de obra) | 0.089 | 22.53 | 2.005 |
| % | % | Costes directos complementarios | 2 % | 7.994 | 0.160 |
|  |  | Costes directos |  |  | 8.154 |

Residuos:
- colocación: mt18rpv010d Rodapié flexible de PVC, de 80x20 mm, color a elegir, suministrado en rollos de 50 m de longitud; factor de residuo 0.0793252

## Recursos

**mt18rpv010d** m Rodapié flexible de PVC, de 80x20 mm, color a elegir, suministrado en rollos de 50 m de longitud
Datos técnicos: Coste energético 103.856 MJ; Emisión de CO2 10.764 kg; Código LER 17 02 03; Masa del elemento 2.22 kg; Volumen 0.0037 m3
Residuos:
- embalaje: re170201 Madera. (componente de residuo); rendimiento 0.04 kg; Código LER 17 02 01; Masa del elemento 1 kg; Volumen 0.000909 m3
- embalaje: re170203 Plástico. (componente de residuo); rendimiento 0.001 kg; Código LER 17 02 03; Masa del elemento 1 kg; Volumen 0.001667 m3
