# Encuentro de falso techo continuo de placas de escayola con paramento vertical

- Propiedad del archivo: CYPE Ingenieros S.A.
- Formato: FIEBDC-3/2016
- Programa: Generador de precios de la construcción. CYPE Ingenieros, S.A.
- Fecha: 08/03/2024
- Ámbito geográfico: Región de Murcia
- Divisa: EUR
- Costes indirectos: 3 %
- IVA: 21 %

## R Revestimientos y trasdosados

### RT Falsos techos en interiores

#### RTA Continuos, de placas de escayola

**RTA022** m Encuentro de falso techo continuo de placas de escayola con paramento vertical.
Formación de encuentro entre el falso techo continuo de placas de escayola y el paramento vertical, mediante la fijación al paramento de moldura prefabricada de escayola de 4x4 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.15 | 0.35 | 0.053 |
| mt12fre010ad | m | Moldura de escayola, de 4x4 cm, para solución perimetral de falso techo. (material) | 1.1 | 1.48 | 1.628 |
| mo035 | h | Oficial 1ª escayolista. (mano de obra) | 0.138 | 22.53 | 3.109 |
| mo117 | h | Peón escayolista. (mano de obra) | 0.138 | 21.19 | 2.924 |
| % | % | Costes directos complementarios | 2 % | 7.714 | 0.154 |
|  |  | Costes directos |  |  | 7.868 |

Residuos:
- colocación: mt12fre010ad Moldura de escayola, de 4x4 cm, para solución perimetral de falso techo; factor de residuo 0.019116

## Recursos

**mt12fre010ad** m Moldura de escayola, de 4x4 cm, para solución perimetral de falso techo
Datos técnicos: Coste energético 5.179 MJ; Emisión de CO2 0.230 kg; Código LER 17 08 02; Masa del elemento 1.5 kg; Volumen 0.0015 m3
Residuos:
- embalaje: re170203 Plástico. (componente de residuo); rendimiento 0.001 kg; Código LER 17 02 03; Masa del elemento 1 kg; Volumen 0.001667 m3
