# Falso techo continuo de paneles de MDF. Sistema "DECUSTIK"

- Propiedad del archivo: CYPE Ingenieros S.A.
- Formato: FIEBDC-3/2016
- Programa: Generador de precios de la construcción. CYPE Ingenieros, S.A.
- Fecha: 08/03/2024
- Ámbito geográfico: Región de Murcia
- Divisa: EUR
- Costes indirectos: 3 %
- IVA: 21 %

## R Revestimientos y trasdosados

### RT Falsos techos en interiores

#### RTM Continuos, de madera

**RTM031** m² Falso techo continuo de paneles de MDF. Sistema "DECUSTIK".
Falso techo continuo suspendido, situado a una altura menor de 4 m, constituido por: ESTRUCTURA: estructura metálica de acero galvanizado de perfiles primarios de 60 mm de anchura, con una modulación de 600 mm y suspendidos del forjado o elemento soporte de hormigón con horquillas de cuelgue y varillas cada 600 mm; PANELES: paneles formados por listones de MDF de 31x35 mm de sección, PE018 "DECUSTIK", rechapado con chapa de madera de roble, acabado barnizado, con barniz ignífugo, de 1200x600 mm y 58 mm de espesor, de superficie ranurada, con la cara posterior con un velo acústico de 15 mm de espesor, color negro, con mecanizado lateral recto D+. Incluso fijaciones para el anclaje de los perfiles, tornillería para la fijación de los paneles y accesorios de montaje.
Incluye: Trazado en los muros del nivel del falso techo. Replanteo de los ejes de la estructura metálica. Señalización de los puntos de anclaje al forjado o elemento soporte. Nivelación y suspensión de los perfiles primarios de la estructura. Corte de los paneles. Colocación de los paneles. Resolución de encuentros y puntos singulares.
Criterio de medición de proyecto: Superficie medida entre paramentos, según documentación gráfica de Proyecto, sin descontar huecos para instalaciones.
Criterio de medición de obra: Se medirá la superficie realmente ejecutada según especificaciones de Proyecto, sin descontar huecos para instalaciones.

| Código | Ud | Descripción | Rendimiento | Precio | Importe |
|---|---|---|---|---|---|
| mt12dec020b | m² | Panel formado por listones de MDF de 31x35 mm de sección, PE018 "DECUSTIK", rechapado con chapa de madera de roble, acabado barnizado, con barniz ignífugo, de 1200x600 mm y 58 mm de espesor, de superficie ranurada, con la cara posterior con un velo acústico de 15 mm de espesor, color negro, con mecanizado lateral recto D+, Euroclase B-s2, d0 de reacción al fuego según UNE-EN 13501-1. (material) | 1 | 215.29 | 215.290 |
| mt12psg050c | m | Maestra 60/27 de chapa de acero galvanizado, de ancho 60 mm, según UNE-EN 14195. (material) | 1.72 | 0.84 | 1.445 |
| mt12psg230 | Ud | Horquilla de acero galvanizado. (material) | 1.59 | 0.69 | 1.097 |
| mt12psg231 | Ud | Pieza de empalme. (material) | 0.58 | 0.87 | 0.505 |
| mt12psg190 | Ud | Varilla de cuelgue. (material) | 1.59 | 0.37 | 0.588 |
| mo015 | h | Oficial 1ª montador de falsos techos. (mano de obra) | 0.23 | 23.16 | 5.327 |
| mo082 | h | Ayudante montador de falsos techos. (mano de obra) | 0.23 | 21.78 | 5.009 |
| % | % | Costes directos complementarios | 2 % | 229.261 | 4.585 |
|  |  | Costes directos |  |  | 233.846 |

Residuos:
- colocación: mt12dec020b; factor de residuo 0.0063
- colocación: mt12psg050c Maestra 60/27 de chapa de acero galvanizado, de ancho 60 mm, según UNE-EN 14195; factor de residuo 0.0188

## Recursos

**mt12dec020b** m² Panel formado por listones de MDF de 31x35 mm de sección
Datos técnicos: Coste energético 454.435 MJ; Emisión de CO2 5.918 kg; Código LER 17 02 01; Masa del elemento 13.7 kg; Volumen 0.012455 m3
Residuos:
- embalaje: re170203 Plástico. (componente de residuo); rendimiento 0.034 kg; Código LER 17 02 03; Masa del elemento 1 kg; Volumen 0.001667 m3

**mt12psg050c** m Maestra 60/27 de chapa de acero galvanizado, de ancho 60 mm, según UNE-EN 14195
Datos técnicos: Coste energético 70.752 MJ; Emisión de CO2 2.171 kg; Código LER 17 04 05; Masa del elemento 0.53 kg; Volumen 0.000252 m3
Residuos:
- embalaje: re170203 Plástico; rendimiento 0.005 kg
