# Eliminación de capa de pintura en paramento interior

- Propiedad del archivo: CYPE Ingenieros S.A.
- Formato: FIEBDC-3/2016
- Programa: Generador de precios de la construcción. CYPE Ingenieros, S.A.
- Fecha: 08/03/2024
- Ámbito geográfico: Región de Murcia
- Divisa: EUR
- Costes indirectos: 3 %
- IVA: 21 %

## R Revestimientos y trasdosados

### RY Preparaciones, protecciones, reparaciones y refuerzos de revestimientos

#### RYP Preparaciones

**RYP030** m² Eliminación de capa de pintura en paramento interior.
Eliminación de capa de pintura pintura plástica, acabado gotelé, aplicada sobre paramento vertical interior, con medios manuales, mediante rasqueta y espátula, y la aplicación con brocha de 0,2 l/m² de decapante universal de alta eficiencia, impregnando la pintura existente, eliminándola con espátula una vez reblandecida.
Incluye: Protección de los elementos del entorno que puedan verse afectados durante los trabajos. Aplicación del decapante. Eliminación de la capa de pintura. Retirada y acopio de los restos generados. Carga de los restos generados sobre camión o contenedor.
Criterio de medición de proyecto: Superficie medida según documentación gráfica de Proyecto.
Criterio de medición de obra: Se medirá la superficie realmente ejecutada según especificaciones de Proyecto.

| Código | Ud | Descripción | Rendimiento | Precio | Importe |
|---|---|---|---|---|---|
| mt27pfj201a | l | Decapante universal de alta eficiencia, a base de disolventes orgánicos, para aplicar con brocha o rodillo. (material) | 0.2 | 15.81 | 3.162 |
| mo076 | h | Ayudante pintor. (mano de obra) | 0.196 | 21.78 | 4.269 |
| % | % | Costes directos complementarios | 2 % | 7.431 | 0.149 |
|  |  | Costes directos |  |  | 7.580 |

Residuos:
- colocación: mt27pfj201a Decapante universal de alta eficiencia, a base de disolventes orgánicos, para aplicar con brocha o rodillo; factor de residuo 0.0275
- demolición: ruo080111 Residuos de pintura y barniz que contienen disolventes orgánicos u otras sustancias peligrosas. (componente de residuo); rendimiento 0.9 kg; Código LER 08 01 11; Masa del elemento 1 kg; Volumen 0.001111 m3

## Recursos

**mt27pfj201a** l Decapante universal de alta eficiencia, a base de disolventes orgánicos, para aplicar con brocha o rodillo
Datos técnicos: Coste energético 106.560 MJ; Emisión de CO2 15.717 kg; Código LER 08 01 21; Masa del elemento 1.06 kg; Volumen 0.001178 m3
Residuos:
- embalaje: re150104 Envases metálicos. (componente de residuo); rendimiento 0.057 kg; Código LER 15 01 04; Masa del elemento 1 kg; Volumen 0.001667 m3
