# Conjunto de aparatos sanitarios, "ROCA"

- Propiedad del archivo: CYPE Ingenieros S.A.
- Formato: FIEBDC-3/2016
- Programa: Generador de precios de la construcción. CYPE Ingenieros, S.A.
- Fecha: 08/03/2024
- Ámbito geográfico: Región de Murcia
- Divisa: EUR
- Costes indirectos: 3 %
- IVA: 21 %

## S Señalización y equipamiento

### SA Aparatos sanitarios

#### SAC Conjuntos

**SAC010** Ud Conjunto de aparatos sanitarios, "ROCA".
Conjunto de aparatos sanitarios en baño formado por: lavabo mural, de porcelana sanitaria, modelo Veranda "ROCA", color Blanco, de 1000x520 mm, con juego de fijación; taza de inodoro de tanque bajo, de porcelana sanitaria, modelo Veranda "ROCA", color Blanco, de 390x695x800 mm, con codo de evacuación y juego de fijación, con cisterna de inodoro, de doble descarga, de 420x200x480 mm, asiento y tapa de inodoro, de caída amortiguada; bidé, de porcelana sanitaria, modelo Veranda "ROCA", color Blanco, de 390x640x385 mm, con sifón curvo de 1 1/4" y juego de fijación, con aro lacado de bidé. Incluso desagües, llaves de regulación, enlaces de alimentación flexibles y sellado con silicona.
Incluye: Replanteo. Colocación y fijación de los aparatos. Montaje del desagüe. Conexión a la red de evacuación. Montaje de la grifería. Conexión a las redes de agua fría y caliente. Comprobación de su correcto funcionamiento. Sellado de juntas.
Criterio de medición de proyecto: Número de unidades previstas, según documentación gráfica de Proyecto.
Criterio de medición de obra: Se medirá el número de unidades realmente colocadas según especificaciones de Proyecto.

| Código | Ud | Descripción | Rendimiento | Precio | Importe |
|---|---|---|---|---|---|
| mt30snr010fb | Ud | Lavabo mural, de porcelana sanitaria, modelo Veranda "ROCA", color Blanco, de 1000x520 mm, con juego de fijación, según UNE 67001. (material) | 1 | 436.8 | 436.800 |
| mt30snr020a | Ud | Taza de inodoro de tanque bajo, de porcelana sanitaria, modelo Veranda "ROCA", color Blanco, de 390x695x800 mm, con codo de evacuación y juego de fijación, según UNE-EN 997. (material) | 1 | 567 | 567.000 |
| mt30snr021a | Ud | Cisterna de inodoro, de doble descarga, de porcelana sanitaria, modelo Veranda "ROCA", color Blanco, de 420x200x480 mm, con mecanismo de descarga de 3/6 litros, tapa y mecanismo pulsador, según UNE-EN 997. (material) | 1 | 460.6 | 460.600 |
| mt30snr022a | Ud | Asiento y tapa de inodoro, de caída amortiguada, modelo Veranda "ROCA", color Blanco. (material) | 1 | 149.8 | 149.800 |
| mt30snr030a | Ud | Bidé, de porcelana sanitaria, modelo Veranda "ROCA", color Blanco, de 390x640x385 mm, con sifón curvo de 1 1/4" y juego de fijación, según UNE 67001. (material) | 1 | 460.6 | 460.600 |
| mt30snr031a | Ud | Aro lacado de bidé, modelo Veranda "ROCA", color Blanco. (material) | 1 | 41.3 | 41.300 |
| mt36www005b | Ud | Acoplamiento a pared acodado con plafón, de PVC, serie B, color blanco, para evacuación de aguas residuales (a baja y alta temperatura) en el interior de los edificios, enlace mixto de 1 1/4"x40 mm de diámetro, según UNE-EN 1329-1, con válvula de desagüe. (material) | 2 | 10.95 | 21.900 |
| mt38tew010a | Ud | Latiguillo flexible de 20 cm y 1/2" de diámetro. (material) | 1 | 8 | 8.000 |
| mt30www005 | Ud | Cartucho de 300 ml de silicona ácida monocomponente, fungicida, para sellado de juntas en ambientes húmedos. (material) | 0.036 | 7.5 | 0.270 |
| mo008 | h | Oficial 1ª fontanero. (mano de obra) | 2.434 | 23.16 | 56.371 |
| mo107 | h | Ayudante fontanero. (mano de obra) | 1.623 | 21.75 | 35.300 |
| % | % | Costes directos complementarios | 2 % | 2237.941 | 44.759 |
|  |  | Costes directos |  |  | 2282.700 |

Residuos:
- colocación: mt30www005 Cartucho de 300 ml de silicona ácida monocomponente, fungicida, para sellado de juntas en ambientes húmedos; factor de residuo 0.06

## Recursos

**mt30snr010fb** Ud Lavabo mural, de porcelana sanitaria
Datos técnicos: Coste energético 78.024 MJ; Emisión de CO2 69.383 kg
Residuos:
- embalaje: re150101 Envases de papel y cartón. (componente de residuo); rendimiento 1.494 kg; Código LER 15 01 01; Masa del elemento 1 kg; Volumen 0.001333 m3

**mt30snr022a** Ud Asiento y tapa de inodoro, de caída amortiguada, modelo Veranda "ROCA", color Blanco
Datos técnicos: Coste energético 213.178 MJ; Emisión de CO2 10.648 kg
Residuos:
- embalaje: re150101 Envases de papel y cartón; rendimiento 0.078 kg

**mt30www005** Ud Cartucho de 300 ml de silicona ácida monocomponente, fungicida, para sellado de juntas en ambientes húmedos
Datos técnicos: Coste energético 87.088 MJ; Emisión de CO2 3.667 kg; Código LER 17 09 04; Masa del elemento 0.45 kg; Volumen 0.0003 m3
Residuos:
- embalaje: re170203 Plástico. (componente de residuo); rendimiento 0.1 kg; Código LER 17 02 03; Masa del elemento 1 kg; Volumen 0.001667 m3
