# Bidé de porcelana sanitaria

- Propiedad del archivo: CYPE Ingenieros S.A.
- Formato: FIEBDC-3/2016
- Programa: Generador de precios de la construcción. CYPE Ingenieros, S.A.
- Fecha: 08/03/2024
- Ámbito geográfico: Región de Murcia
- Divisa: EUR
- Costes indirectos: 3 %
- IVA: 21 %

## S Señalización y equipamiento

### SA Aparatos sanitarios

#### SAE Bidés

**SAE005** Ud Bidé de porcelana sanitaria.
Bidé de porcelana sanitaria, gama alta, color blanco, con tapa lacada y bisagras de acero inoxidable, y desagüe, color blanco, con sifón curvo. Incluso elementos de fijación y silicona para sellado de juntas.
Criterio de valoración económica: El precio no incluye la grifería.
Incluye: Replanteo. Colocación y fijación del aparato. Montaje del desagüe. Conexión a la red de evacuación. Comprobación de su correcto funcionamiento. Sellado de juntas.
Criterio de medición de proyecto: Número de unidades previstas, según documentación gráfica de Proyecto.
Criterio de medición de obra: Se medirá el número de unidades realmente colocadas según especificaciones de Proyecto.

| Código | Ud | Descripción | Rendimiento | Precio | Importe |
|---|---|---|---|---|---|
| mt30bps010n | Ud | Bidé de porcelana sanitaria, gama alta, color blanco, con tapa lacada y bisagras de acero inoxidable, con juego de fijación, según UNE 67001. (material) | 1 | 298.08 | 298.080 |
| mt30sif010g | Ud | Sifón curvo extensible, para bidé, color blanco, con válvula de desagüe. (material) | 1 | 9.1 | 9.100 |
| mt30www005 | Ud | Cartucho de 300 ml de silicona ácida monocomponente, fungicida, para sellado de juntas en ambientes húmedos. (material) | 0.012 | 7.5 | 0.090 |
| mo008 | h | Oficial 1ª fontanero. (mano de obra) | 1.127 | 23.16 | 26.101 |
| % | % | Costes directos complementarios | 2 % | 333.371 | 6.667 |
|  |  | Costes directos |  |  | 340.038 |

Residuos:
- colocación: mt30www005 Cartucho de 300 ml de silicona ácida monocomponente, fungicida, para sellado de juntas en ambientes húmedos; factor de residuo 0.06

## Recursos

**mt30bps010n** Ud Bidé de porcelana sanitaria
Datos técnicos: Coste energético 80.612 MJ; Emisión de CO2 71.666 kg
Residuos:
- embalaje: re150101 Envases de papel y cartón. (componente de residuo); rendimiento 1.494 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
