# Cisterna empotrada para inodoro suspendido

- Propiedad del archivo: CYPE Ingenieros S.A.
- Formato: FIEBDC-3/2016
- Programa: Generador de precios de la construcción. CYPE Ingenieros, S.A.
- Fecha: 08/03/2024
- Ámbito geográfico: Región de Murcia
- Divisa: EUR
- Costes indirectos: 3 %
- IVA: 21 %

## S Señalización y equipamiento

### SA Aparatos sanitarios

#### SAI Inodoros

**SAI120** Ud Cisterna empotrada para inodoro suspendido.
Cisterna con bastidor para empotrar en muro de fábrica o en tabique de placas y pulsador mecánico de doble accionamiento. Instalación empotrada en muro de fábrica o en tabique de placas.
Incluye: Replanteo. Colocación y fijación de la cisterna. Conexión a la red de evacuación. Conexión a la red de agua fría. Montaje de accesorios y complementos. Comprobación de su correcto funcionamiento.
Criterio de medición de proyecto: Número de unidades previstas, según documentación gráfica de Proyecto.
Criterio de medición de obra: Se medirá el número de unidades realmente colocadas según especificaciones de Proyecto.

| Código | Ud | Descripción | Rendimiento | Precio | Importe |
|---|---|---|---|---|---|
| mt30ips025a | Ud | Cisterna con bastidor para empotrar en muro de fábrica o en tabique de placas, con anclajes, llave de regulación de 1/2" premontada, mecanismo de descarga de 3/6 litros y elementos de conexión a alimentación y desagüe, para inodoro suspendido. (material) | 1 | 336 | 336.000 |
| mt30ips030a | Ud | Pulsador mecánico de doble accionamiento, con embellecedor, para cisterna empotrada. (material) | 1 | 32 | 32.000 |
| mo008 | h | Oficial 1ª fontanero. (mano de obra) | 1.127 | 23.16 | 26.101 |
| % | % | Costes directos complementarios | 2 % | 394.101 | 7.882 |
|  |  | Costes directos |  |  | 401.983 |
