# Módulo sanitario para inodoro de suelo

- Propiedad del archivo: CYPE Ingenieros S.A.
- Formato: FIEBDC-3/2016
- Programa: Generador de precios de la construcción. CYPE Ingenieros, S.A.
- Fecha: 08/03/2024
- Ámbito geográfico: Región de Murcia
- Divisa: EUR
- Costes indirectos: 3 %
- IVA: 21 %

## S Señalización y equipamiento

### SA Aparatos sanitarios

#### SAI Inodoros

**SAI130** Ud Módulo sanitario para inodoro de suelo.
Módulo sanitario, con sistema de accionamiento neumático, de 108 mm de espesor, para inodoro de suelo, serie QR-INOX, código de pedido 061562, "OLI", formado por cisterna de polipropileno, descarga doble de 6-3 litros, ajustable a 7-3 litros, con pulsador basculante de acero inoxidable acabado mate; bastidor de acero inoxidable acabado cepillado y panel frontal de dos piezas de vidrio templado de 6 mm de espesor de color blanco, con válvula de llenado silencioso con funcionamiento retardado para el ahorro de agua Azor Plus, tubo de descarga, fijaciones, llave de escuadra de 1/2", latiguillo flexible de 1/2" de diámetro y 250 mm de longitud, tubo de conexión a inodoro de 45 mm de diámetro y aislamiento frente a la condensación. Instalación en superficie.
Incluye: Replanteo. Colocación y fijación del módulo sanitario. Conexión a la red de agua fría. Montaje de accesorios y complementos. Comprobación de su correcto funcionamiento.
Criterio de medición de proyecto: Número de unidades previstas, según documentación gráfica de Proyecto.
Criterio de medición de obra: Se medirá el número de unidades realmente colocadas según especificaciones de Proyecto.

| Código | Ud | Descripción | Rendimiento | Precio | Importe |
|---|---|---|---|---|---|
| mt30oli010a | Ud | Módulo sanitario, con sistema de accionamiento neumático, de 108 mm de espesor, para inodoro de suelo, serie QR-INOX, código de pedido 061562, "OLI", formado por cisterna de polipropileno, descarga doble de 6-3 litros, ajustable a 7-3 litros, con pulsador basculante de acero inoxidable acabado mate; bastidor de acero inoxidable acabado cepillado y panel frontal de dos piezas de vidrio templado de 6 mm de espesor de color blanco, con válvula de llenado silencioso con funcionamiento retardado para el ahorro de agua Azor Plus, tubo de descarga, fijaciones, llave de escuadra de 1/2", latiguillo flexible de 1/2" de diámetro y 250 mm de longitud, tubo de conexión a inodoro de 45 mm de diámetro y aislamiento frente a la condensación, según UNE-EN 14055, para fijar al paramento. (material) | 1 | 1143.45 | 1143.450 |
| mo008 | h | Oficial 1ª fontanero. (mano de obra) | 1.127 | 23.16 | 26.101 |
| % | % | Costes directos complementarios | 2 % | 1169.551 | 23.391 |
|  |  | Costes directos |  |  | 1192.942 |
