# Sistema de inodoro ecológico, funcionamiento sin agua, con separación de la orina

- Propiedad del archivo: CYPE Ingenieros S.A.
- Formato: FIEBDC-3/2016
- Programa: Generador de precios de la construcción. CYPE Ingenieros, S.A.
- Fecha: 08/03/2024
- Ámbito geográfico: Región de Murcia
- Divisa: EUR
- Costes indirectos: 3 %
- IVA: 21 %

## S Señalización y equipamiento

### SA Aparatos sanitarios

#### SAI Inodoros

**SAI500** Ud Sistema de inodoro ecológico, funcionamiento sin agua, con separación de la orina.
Sistema de inodoro ecológico compuesto por taza de inodoro ecológico con separador de orina desmontable, funcionamiento sin agua, de fibra de vidrio reforzada con resina de poliéster, color blanco, de 360x630x400 mm, asiento y tapa de inodoro, de plástico, color blanco, bajante de PVC, serie B, de 200 mm de diámetro, depósito de residuos orgánicos sólidos, para enterrar, de polietileno de alta densidad (PEAD/HDPE), de 550 litros, lombrices rojas californianas, tubería de extracción de humus de lombriz de PVC, serie B, de 160 mm de diámetro, tubería de desagüe de orina de PVC flexible, de 32 mm de diámetro y depósito de orina de polietileno de alta densidad (PEAD/HDPE), de 10 litros.
Criterio de valoración económica: El precio no incluye la obra civil, el conducto de ventilación ni el aspirador.
Incluye: Replanteo. Colocación del depósito de residuos orgánicos sólidos. Colocación y fijación de la bajante. Colocación y fijación de la tubería de extracción de humus de lombriz. Colocación del depósito de orina. Colocación, conexionado y fijación de la tubería de desagüe de orina. Colocación y fijación de la taza del inodoro con separador de orina. Colocación y fijación del asiento y tapa del inodoro. Introducción de las lombrices en el depósito de residuos orgánicos sólidos. Comprobación de su correcto funcionamiento.
Criterio de medición de proyecto: Número de unidades previstas, según documentación gráfica de Proyecto.
Criterio de medición de obra: Se medirá el número de unidades realmente colocadas según especificaciones de Proyecto.

| Código | Ud | Descripción | Rendimiento | Precio | Importe |
|---|---|---|---|---|---|
| mt30ifv010a | Ud | Taza de inodoro ecológico con separador de orina desmontable, funcionamiento sin agua, de fibra de vidrio reforzada con resina de poliéster, color blanco, de 360x630x400 mm, con elementos de fijación. (material) | 1 | 83.95 | 83.950 |
| mt30ifv005a | Ud | Asiento y tapa de inodoro, de plástico, color blanco, con elementos de fijación. (material) | 1 | 22.7 | 22.700 |
| mt36tit400j | Ud | Material auxiliar para montaje y sujeción a la obra de las tuberías de PVC, serie B, de 200 mm de diámetro. (material) | 0.3 | 1.72 | 0.516 |
| mt36tit010ja | m | Tubo de PVC, serie B, de 200 mm de diámetro y 3,9 mm de espesor, según UNE-EN 1329-1. (material) | 0.3 | 11.46 | 3.438 |
| mt46dro010a | Ud | Depósito de residuos orgánicos sólidos, para enterrar, de polietileno de alta densidad (PEAD/HDPE), de 550 litros. (material) | 1 | 59.1 | 59.100 |
| mt48tie080 | Ud | Bote de 100 unidades de lombriz roja californiana, contadas a mano. (material) | 4 | 15 | 60.000 |
| mt36tit400i | Ud | Material auxiliar para montaje y sujeción a la obra de las tuberías de PVC, serie B, de 160 mm de diámetro. (material) | 1.2 | 1.15 | 1.380 |
| mt36tit010ig | m | Tubo de PVC, serie B, de 160 mm de diámetro y 3,2 mm de espesor, según UNE-EN 1329-1, con el precio incrementado el 30% en concepto de accesorios y piezas especiales. (material) | 1.2 | 9.92 | 11.904 |
| mt11var009 | l | Líquido limpiador para pegado mediante adhesivo de tubos y accesorios de PVC. (material) | 0.06 | 37.6 | 2.256 |
| mt11var010 | l | Adhesivo para tubos y accesorios de PVC. (material) | 0.03 | 47.92 | 1.438 |
| mt36tsf410d | Ud | Material auxiliar para montaje y sujeción a la obra de las tuberías de PVC flexible, de 32 mm de diámetro. (material) | 2 | 0.2 | 0.400 |
| mt36tsf010da | m | Tubo de PVC flexible, de 32 mm de diámetro y 3 mm de espesor, con espiral de PVC rígido, según UNE-EN ISO 3994. (material) | 2 | 1.35 | 2.700 |
| mt46dro020a | Ud | Depósito de orina de polietileno de alta densidad (PEAD/HDPE), de 10 litros, con asa de transporte. (material) | 1 | 12.5 | 12.500 |
| mo008 | h | Oficial 1ª fontanero. (mano de obra) | 1.69 | 23.16 | 39.140 |
| mo107 | h | Ayudante fontanero. (mano de obra) | 1.69 | 21.75 | 36.758 |
| % | % | Costes directos complementarios | 2 % | 338.180 | 6.764 |
|  |  | Costes directos |  |  | 344.944 |

Residuos:
- colocación: mt36tit010ja Tubo de PVC, serie B, de 200 mm de diámetro y 3,9 mm de espesor, según UNE-EN 1329-1; factor de residuo 0.0732914
- colocación: mt36tit010ig; factor de residuo 0.0747716
- colocación: mt11var009 Líquido limpiador para pegado mediante adhesivo de tubos y accesorios de PVC; factor de residuo 0.0275
- colocación: mt36tsf010da Tubo de PVC flexible, de 32 mm de diámetro y 3 mm de espesor, con espiral de PVC rígido, según UNE-EN ISO 3994; factor de residuo 0.08

## Recursos

**mt30ifv005a** Ud Asiento y tapa de inodoro, de plástico, color blanco, con elementos de fijación
Datos técnicos: Coste energético 213.175 MJ; Emisión de CO2 10.643 kg
Residuos:
- embalaje: re150101 Envases de papel y cartón. (componente de residuo); rendimiento 0.072 kg; Código LER 15 01 01; Masa del elemento 1 kg; Volumen 0.001333 m3

**mt36tit010ja** m Tubo de PVC, serie B, de 200 mm de diámetro y 3,9 mm de espesor, según UNE-EN 1329-1
Datos técnicos: Coste energético 164.991 MJ; Emisión de CO2 17.499 kg; Código LER 17 02 03; Masa del elemento 3.6 kg; Volumen 0.006 m3
Residuos:
- embalaje: re170201 Madera. (componente de residuo); rendimiento 0.04 kg; Código LER 17 02 01; Masa del elemento 1 kg; Volumen 0.000909 m3
- embalaje: re170203 Plástico. (componente de residuo); rendimiento 0.001 kg; Código LER 17 02 03; Masa del elemento 1 kg; Volumen 0.001667 m3

**mt36tit010ig** m Tubo de PVC, serie B
Datos técnicos: Coste energético 110.068 MJ; Emisión de CO2 11.448 kg; Código LER 17 02 03; Masa del elemento 2.36 kg; Volumen 0.003933 m3
Residuos:
- embalaje: re170201 Madera; rendimiento 0.04 kg
- embalaje: re170203 Plástico; rendimiento 0.001 kg

**mt11var009** l Líquido limpiador para pegado mediante adhesivo de tubos y accesorios de PVC
Datos técnicos: Coste energético 3.819 MJ; Emisión de CO2 0.202 kg; Código LER 20 01 30; Masa del elemento 1 kg; Volumen 0.001 m3
Residuos:
- embalaje: re170203 Plástico; rendimiento 0.032 kg

**mt36tsf010da** m Tubo de PVC flexible, de 32 mm de diámetro y 3 mm de espesor, con espiral de PVC rígido, según UNE-EN ISO 3994
Datos técnicos: Coste energético 21.032 MJ; Emisión de CO2 1.638 kg; Código LER 17 02 03; Masa del elemento 0.35 kg; Volumen 0.000583 m3
Residuos:
- embalaje: re170201 Madera; rendimiento 0.04 kg
- embalaje: re170203 Plástico; rendimiento 0.001 kg
