# Grifería electrónica para lavabo, "PRESTO IBÉRICA"

- Propiedad del archivo: CYPE Ingenieros S.A.
- Formato: FIEBDC-3/2016
- Programa: Generador de precios de la construcción. CYPE Ingenieros, S.A.
- Fecha: 08/03/2024
- Ámbito geográfico: Región de Murcia
- Divisa: EUR
- Costes indirectos: 3 %
- IVA: 21 %

## S Señalización y equipamiento

### SG Griferías

#### SGL Para lavabos

**SGL030** Ud Grifería electrónica para lavabo, "PRESTO IBÉRICA".
Grifería electrónica Tecnología Sensia "PRESTO IBÉRICA" formada por grifo electrónico con accionamiento de la descarga por infrarrojos, para lavabo, serie Sensia, modelo XT Elec L Alto 78021 "PRESTO IBÉRICA", caudal de 6 l/min, fijación rápida, alimentación por transformador 230/12 V. Incluso elementos de conexión, enlace de alimentación flexible de 1/2" de diámetro y 350 mm de longitud, transformador 230/12 V y electroválvula.
Incluye: Replanteo. Colocación. Conexionado. Comprobación de su correcto funcionamiento.
Criterio de medición de proyecto: Número de unidades previstas, según documentación gráfica de Proyecto.
Criterio de medición de obra: Se medirá el número de unidades realmente colocadas según especificaciones de Proyecto.

| Código | Ud | Descripción | Rendimiento | Precio | Importe |
|---|---|---|---|---|---|
| mt31gsp020p | Ud | Grifo electrónico con accionamiento de la descarga por infrarrojos, para lavabo, serie Sensia, modelo XT Elec L Alto 78021 "PRESTO IBÉRICA", caudal de 6 l/min, fijación rápida, alimentación por transformador 230/12 V; incluso elementos de conexión, enlace de alimentación flexible de 1/2" de diámetro y 350 mm de longitud, transformador 230/12 V y electroválvula. (material) | 1 | 247.1 | 247.100 |
| mt37www010 | Ud | Material auxiliar para instalaciones de fontanería. (material) | 1 | 1.4 | 1.400 |
| mo008 | h | Oficial 1ª fontanero. (mano de obra) | 0.563 | 23.16 | 13.039 |
| % | % | Costes directos complementarios | 2 % | 261.539 | 5.231 |
|  |  | Costes directos |  |  | 266.770 |
