# Grifería electrónica para lavabo, "GROHE"

- Propiedad del archivo: CYPE Ingenieros S.A.
- Formato: FIEBDC-3/2016
- Programa: Generador de precios de la construcción. CYPE Ingenieros, S.A.
- Fecha: 08/03/2024
- Ámbito geográfico: Región de Murcia
- Divisa: EUR
- Costes indirectos: 3 %
- IVA: 21 %

## S Señalización y equipamiento

### SG Griferías

#### SGL Para lavabos

**SGL050** Ud Grifería electrónica para lavabo, "GROHE".
Grifería electrónica formada por grifo mezclador electrónico, de repisa, para lavabo, de 1/2", tamaño M, serie Eurosmart Cosmopolitan E, modelo 36 386 001 "GROHE", acabado cromado, con accionamiento de la descarga por infrarrojos, alimentación por generador eléctrico, con control electrónico, limitador de temperatura ajustable, limitador de caudal a 5,7 l/min, válvula antirretorno, generador eléctrico, batería de reserva de litio de 6 V, electroválvula integrada y filtros.
Incluye: Replanteo. Colocación del grifo. Montaje de accesorios y complementos. Conexionado. Comprobación de su correcto funcionamiento.
Criterio de medición de proyecto: Número de unidades previstas, según documentación gráfica de Proyecto.
Criterio de medición de obra: Se medirá el número de unidades realmente colocadas según especificaciones de Proyecto.

| Código | Ud | Descripción | Rendimiento | Precio | Importe |
|---|---|---|---|---|---|
| mt31gro315a | Ud | Grifo mezclador electrónico, de repisa, para lavabo, de 1/2", tamaño M, serie Eurosmart Cosmopolitan E, modelo 36 386 001 "GROHE", acabado cromado, con accionamiento de la descarga por infrarrojos, alimentación por generador eléctrico, con control electrónico, limitador de temperatura ajustable, limitador de caudal a 5,7 l/min, válvula antirretorno, generador eléctrico, batería de reserva de litio de 6 V, electroválvula integrada y filtros, con sistema de montaje rápido y fácil, incluso elementos de fijación y enlaces de alimentación flexibles con conexión de entrada de 3/8" de diámetro. (material) | 1 | 1093.45 | 1093.450 |
| mt37www010 | Ud | Material auxiliar para instalaciones de fontanería. (material) | 1 | 1.4 | 1.400 |
| mo008 | h | Oficial 1ª fontanero. (mano de obra) | 0.563 | 23.16 | 13.039 |
| % | % | Costes directos complementarios | 2 % | 1107.889 | 22.158 |
|  |  | Costes directos |  |  | 1130.047 |
