# Secador de cabello

- Propiedad del archivo: CYPE Ingenieros S.A.
- Formato: FIEBDC-3/2016
- Programa: Generador de precios de la construcción. CYPE Ingenieros, S.A.
- Fecha: 08/03/2024
- Ámbito geográfico: Región de Murcia
- Divisa: EUR
- Costes indirectos: 3 %
- IVA: 21 %

## S Señalización y equipamiento

### SM Baños

#### SMC Secadores de cabello

**SMC010** Ud Secador de cabello.
Secador eléctrico de cabello, mural, potencia calorífica de 900 W, carcasa de ABS color blanco, interior fabricado en policarbonato gris, de 550x185x120 mm. Incluso elementos de fijación.
Incluye: Replanteo. Colocación y fijación. Conexionado y comprobación de su correcto funcionamiento.
Criterio de medición de proyecto: Número de unidades previstas, según documentación gráfica de Proyecto.
Criterio de medición de obra: Se medirá el número de unidades realmente colocadas según especificaciones de Proyecto.

| Código | Ud | Descripción | Rendimiento | Precio | Importe |
|---|---|---|---|---|---|
| mt31abn020a | Ud | Secador eléctrico de cabello, mural, potencia calorífica de 900 W, carcasa de ABS color blanco, interior fabricado en policarbonato gris, de 550x185x120 mm. (material) | 1 | 126.7 | 126.700 |
| mo107 | h | Ayudante fontanero. (mano de obra) | 0.282 | 21.75 | 6.134 |
| % | % | Costes directos complementarios | 2 % | 132.834 | 2.657 |
|  |  | Costes directos |  |  | 135.491 |

## Recursos

**mt31abn020a** Ud Secador eléctrico de cabello
Datos técnicos: Coste energético 145.360 MJ; Emisión de CO2 7.279 kg
Residuos:
- embalaje: re150101 Envases de papel y cartón. (componente de residuo); rendimiento 0.075 kg; Código LER 15 01 01; Masa del elemento 1 kg; Volumen 0.001333 m3
