# Mueble base para lavabo

- Propiedad del archivo: CYPE Ingenieros S.A.
- Formato: FIEBDC-3/2016
- Programa: Generador de precios de la construcción. CYPE Ingenieros, S.A.
- Fecha: 08/03/2024
- Ámbito geográfico: Región de Murcia
- Divisa: EUR
- Costes indirectos: 3 %
- IVA: 21 %

## S Señalización y equipamiento

### SM Baños

#### SMN Muebles

**SMN010** Ud Mueble base para lavabo.
Mueble de baño (módulo base), para lavabo de sobremueble, de madera de pino Insignis, de 1000 mm de anchura. Incluso elementos de fijación. Totalmente montado.
Incluye: Replanteo del emplazamiento y marcado de los puntos de fijación. Montaje del mueble.
Criterio de medición de proyecto: Número de unidades previstas, según documentación gráfica de Proyecto.
Criterio de medición de obra: Se medirá el número de unidades realmente colocadas según especificaciones de Proyecto.

| Código | Ud | Descripción | Rendimiento | Precio | Importe |
|---|---|---|---|---|---|
| mt31mss010e | Ud | Mueble de baño (módulo base), para lavabo de sobremueble, de madera de pino Insignis, de 1000 mm de anchura. (material) | 1 | 1324.14 | 1324.140 |
| mo011 | h | Oficial 1ª montador. (mano de obra) | 0.649 | 23.16 | 15.031 |
| mo080 | h | Ayudante montador. (mano de obra) | 0.649 | 21.78 | 14.135 |
| % | % | Costes directos complementarios | 2 % | 1353.306 | 27.066 |
|  |  | Costes directos |  |  | 1380.372 |
