# Mueble base para lavabo

- Propiedad del archivo: CYPE Ingenieros S.A.
- Formato: FIEBDC-3/2016
- Programa: Generador de precios de la construcción. CYPE Ingenieros, S.A.
- Fecha: 08/03/2024
- Ámbito geográfico: Región de Murcia
- Divisa: EUR
- Costes indirectos: 3 %
- IVA: 21 %

## S Señalización y equipamiento

### SM Baños

#### SMN Muebles

**SMN010** Ud Mueble base para lavabo.
Mueble de baño (módulo base), para lavabo de empotrar en encimera, de acero inoxidable 18/8 y complementos de madera natural de cerezo barnizado, de 800 mm de anchura. Incluso patas de apoyo del mueble. Totalmente montado.
Incluye: Replanteo del emplazamiento. Montaje del mueble.
Criterio de medición de proyecto: Número de unidades previstas, según documentación gráfica de Proyecto.
Criterio de medición de obra: Se medirá el número de unidades realmente colocadas según especificaciones de Proyecto.

| Código | Ud | Descripción | Rendimiento | Precio | Importe |
|---|---|---|---|---|---|
| mt31mes010be | Ud | Mueble de baño (módulo base), para lavabo de empotrar en encimera, de acero inoxidable 18/8 y complementos de madera natural de cerezo barnizado, de 800 mm de anchura. (material) | 1 | 757.76 | 757.760 |
| mt31abn500 | Ud | Conjunto de 2 patas para mueble base de lavabo. (material) | 2 | 73.08 | 146.160 |
| mo011 | h | Oficial 1ª montador. (mano de obra) | 0.424 | 23.16 | 9.820 |
| mo080 | h | Ayudante montador. (mano de obra) | 0.424 | 21.78 | 9.235 |
| % | % | Costes directos complementarios | 2 % | 922.975 | 18.460 |
|  |  | Costes directos |  |  | 941.435 |

## Recursos

**mt31abn500** Ud Conjunto de 2 patas para mueble base de lavabo
Datos técnicos: Coste energético 9.563 MJ; Emisión de CO2 1.461 kg
Residuos:
- embalaje: re150101 Envases de papel y cartón. (componente de residuo); rendimiento 0.072 kg; Código LER 15 01 01; Masa del elemento 1 kg; Volumen 0.001333 m3
