# Pasamanos para minusválidos, rehabilitación y tercera edad, de acero cincado

- Propiedad del archivo: CYPE Ingenieros S.A.
- Formato: FIEBDC-3/2016
- Programa: Generador de precios de la construcción. CYPE Ingenieros, S.A.
- Fecha: 04/10/2024
- Ámbito geográfico: Región de Murcia
- Divisa: EUR
- Costes indirectos: 3 %
- IVA: 21 %

## S Señalización y equipamiento

### SP Aparatos sanitarios adaptados y ayudas técnicas

#### SPA Asientos, barras de apoyo y pasamanos

**SPA030** Ud Pasamanos para minusválidos, rehabilitación y tercera edad, de acero cincado.
Pasamanos para minusválidos, rehabilitación y tercera edad, formado por 1 tubo de 300 mm de longitud, 1 tubo de 400 mm de longitud, pieza de empalme de sección recta en T y 2 piezas de remate de sección curva, de acero cincado pintado con poliuretano, de 32 mm de diámetro. Incluso elementos de fijación.
Incluye: Colocación, nivelación y fijación de los elementos de soporte. Limpieza del elemento.
Criterio de medición de proyecto: Número de unidades previstas, según documentación gráfica de Proyecto.
Criterio de medición de obra: Se medirá el número de unidades realmente colocadas según especificaciones de Proyecto.

| Código | Ud | Descripción | Rendimiento | Precio | Importe |
|---|---|---|---|---|---|
| mt31abp160aa | Ud | Tubo recto, de acero cincado pintado con poliuretano, de 32 mm de diámetro y 300 mm de longitud. (material) | 1 | 19.11 | 19.110 |
| mt31abp160ba | Ud | Tubo recto, de acero cincado pintado con poliuretano, de 32 mm de diámetro y 400 mm de longitud. (material) | 1 | 22.41 | 22.410 |
| mt31abp161bc | Ud | Pieza de empalme de sección recta en T, de acero cincado pintado con poliuretano, de 32 mm de diámetro. (material) | 1 | 40.06 | 40.060 |
| mt31abp161aa | Ud | Pieza de remate de sección curva, de acero cincado pintado con poliuretano, de 32 mm de diámetro. (material) | 2 | 44.52 | 89.040 |
| mo107 | h | Ayudante fontanero. (mano de obra) | 0.225 | 21.75 | 4.894 |
| % | % | Costes directos complementarios | 2 % | 175.514 | 3.510 |
|  |  | Costes directos |  |  | 179.024 |
