# Cisterna empotrada para inodoro suspendido

- Propiedad del archivo: CYPE Ingenieros S.A.
- Formato: FIEBDC-3/2016
- Programa: Generador de precios de la construcción. CYPE Ingenieros, S.A.
- Fecha: 08/03/2024
- Ámbito geográfico: Región de Murcia
- Divisa: EUR
- Costes indirectos: 3 %
- IVA: 21 %

## S Señalización y equipamiento

### SP Aparatos sanitarios adaptados y ayudas técnicas

#### SPI Inodoros

**SPI100** Ud Cisterna empotrada para inodoro suspendido.
Cisterna de polietileno, con acceso y accionamiento frontal, descarga doble de 6-3 litros o única interrumpible, ajustable a 4,5, 6 ó 7 litros para descarga total y a 3 ó 4 litros para descarga parcial, modelo Sigma 12 cm, de 120 mm de profundidad, sobre bastidor autoportante, premontado, de 425 mm de anchura y 1120 mm de altura, acabado pintado al horno, con patas de apoyo antideslizantes de acero galvanizado ajustables en altura hasta 200 mm y orientables, altura del inodoro ajustable entre 410 y 460 mm, tubo guía para tubo de alimentación de aparatos sanitarios serie AquaClean, para inodoro suspendido, código de pedido 111.350.00.5, serie Duofix "GEBERIT", y pulsador para accionamiento de cisterna, de plástico, de color blanco, de descarga doble, código de pedido 115.770.11.5, modelo Sigma01,. Instalación empotrada en muro de fábrica.
Incluye: Replanteo. Colocación y fijación de la cisterna. Conexión a la red de evacuación. Conexión a la red de agua fría. Montaje de accesorios y complementos. Comprobación de su correcto funcionamiento.
Criterio de medición de proyecto: Número de unidades previstas, según documentación gráfica de Proyecto.
Criterio de medición de obra: Se medirá el número de unidades realmente colocadas según especificaciones de Proyecto.

| Código | Ud | Descripción | Rendimiento | Precio | Importe |
|---|---|---|---|---|---|
| mt30geb013a | Ud | Cisterna de polietileno, con acceso y accionamiento frontal, descarga doble de 6-3 litros o única interrumpible, ajustable a 4,5, 6 ó 7 litros para descarga total y a 3 ó 4 litros para descarga parcial, modelo Sigma 12 cm, de 120 mm de profundidad, sobre bastidor autoportante, premontado, de 425 mm de anchura y 1120 mm de altura, acabado pintado al horno, con patas de apoyo antideslizantes de acero galvanizado ajustables en altura hasta 200 mm y orientables, altura del inodoro ajustable entre 410 y 460 mm, tubo guía para tubo de alimentación de aparatos sanitarios serie AquaClean, para inodoro suspendido, código de pedido 111.350.00.5, serie Duofix "GEBERIT", con conexión de suministro de 1/2", MeplaFix, con llave de escuadra integrada, cajetín de premontaje para registro, tapones de protección, juego de manguitos para inodoro, codo de desagüe de polietileno de alta densidad, manguito adaptador de polietileno de alta densidad, varillas roscadas para soporte de inodoro, fijaciones y aislamiento frente a la condensación, para empotrar en muro de fábrica o en tabique de placas de yeso. (material) | 1 | 498.3 | 498.300 |
| mt30geb200aa | Ud | Pulsador para accionamiento de cisterna, de plástico, de color blanco, de descarga doble, código de pedido 115.770.11.5, modelo Sigma01 "GEBERIT", de 246x164x13 mm, con marco de fijación y varillas de accionamiento, para cisterna empotrada. (material) | 1 | 74.3 | 74.300 |
| mo008 | h | Oficial 1ª fontanero. (mano de obra) | 1.127 | 23.16 | 26.101 |
| % | % | Costes directos complementarios | 2 % | 598.701 | 11.974 |
|  |  | Costes directos |  |  | 610.675 |

## Recursos

**mt30geb013a** Ud Cisterna de polietileno
Datos técnicos: Coste energético 985.650 MJ; Emisión de CO2 40.412 kg
Residuos:
- embalaje: re150101 Envases de papel y cartón. (componente de residuo); rendimiento 3.703 kg; Código LER 15 01 01; Masa del elemento 1 kg; Volumen 0.001333 m3
