# Banco de madera para vestuario

- Propiedad del archivo: CYPE Ingenieros S.A.
- Formato: FIEBDC-3/2016
- Programa: Generador de precios de la construcción. CYPE Ingenieros, S.A.
- Fecha: 08/03/2024
- Ámbito geográfico: Región de Murcia
- Divisa: EUR
- Costes indirectos: 3 %
- IVA: 21 %

## S Señalización y equipamiento

### SV Vestuarios

#### SVB Bancos

**SVB010** Ud Banco de madera para vestuario.
Banco para vestuario con respaldo y zapatero, de 1000 mm de longitud, 380 mm de profundidad y 810 mm de altura, formado por asiento de tres tablas, respaldo de una tabla y zapatero de dos tablas, de madera barnizada de pino de Flandes, de 90x20 mm de sección, fijados a una estructura tubular de acero, de 35x35 mm de sección, pintada con resina de epoxi/poliéster color blanco. Incluso accesorios de montaje. Totalmente montado.
Incluye: Replanteo. Montaje y colocación del banco.
Criterio de medición de proyecto: Número de unidades previstas, según documentación gráfica de Proyecto.
Criterio de medición de obra: Se medirá el número de unidades realmente colocadas según especificaciones de Proyecto.

| Código | Ud | Descripción | Rendimiento | Precio | Importe |
|---|---|---|---|---|---|
| mt45bvg040a | Ud | Banco para vestuario con respaldo y zapatero, de 1000 mm de longitud, 380 mm de profundidad y 810 mm de altura, formado por asiento de tres tablas, respaldo de una tabla y zapatero de dos tablas, de madera barnizada de pino de Flandes, de 90x20 mm de sección, fijados a una estructura tubular de acero, de 35x35 mm de sección, pintada con resina de epoxi/poliéster color blanco, incluso accesorios de montaje. (material) | 1 | 110 | 110.000 |
| mo011 | h | Oficial 1ª montador. (mano de obra) | 0.158 | 23.16 | 3.659 |
| mo080 | h | Ayudante montador. (mano de obra) | 0.158 | 21.78 | 3.441 |
| % | % | Costes directos complementarios | 2 % | 117.100 | 2.342 |
|  |  | Costes directos |  |  | 119.442 |

## Recursos

**mt45bvg040a** Ud Banco para vestuario con respaldo y zapatero
Datos técnicos: Coste energético 450.823 MJ; Emisión de CO2 -2.847 kg
Residuos:
- embalaje: re150101 Envases de papel y cartón. (componente de residuo); rendimiento 0.505 kg; Código LER 15 01 01; Masa del elemento 1 kg; Volumen 0.001333 m3
