# Cisterna prefabricada para red de aprovechamiento de aguas pluviales. Instalación enterrada

- Propiedad del archivo: CYPE Ingenieros S.A.
- Formato: FIEBDC-3/2016
- Programa: Generador de precios de la construcción. CYPE Ingenieros, S.A.
- Fecha: 08/03/2024
- Ámbito geográfico: Región de Murcia
- Divisa: EUR
- Costes indirectos: 3 %
- IVA: 21 %

## U Urbanización interior de la parcela

### UG Acumulación y gestión de aguas pluviales

#### UGD Depósitos

**UGD010** Ud Cisterna prefabricada para red de aprovechamiento de aguas pluviales. Instalación enterrada.
Cisterna horizontal para aprovechamiento de aguas pluviales, de polietileno de alta densidad, de 10000 l, con boca de acceso de 650 mm, tapa de alta resistencia. Boca de entrada y rebosadero sifónico con rejilla antirroedores, de 110 mm de diámetro. Instalación enterrada.
Criterio de valoración económica: El precio no incluye la obra civil.
Incluye: Replanteo. Limpieza de la base de apoyo de la cisterna. Introducción de la cisterna. Fijación y conexionado.
Criterio de medición de proyecto: Número de unidades previstas, según documentación gráfica de Proyecto.
Criterio de medición de obra: Se medirá el número de unidades realmente ejecutadas según especificaciones de Proyecto.

| Código | Ud | Descripción | Rendimiento | Precio | Importe |
|---|---|---|---|---|---|
| mt37dpb200e | Ud | Cisterna horizontal para aprovechamiento de aguas pluviales, de polietileno de alta densidad, de 10000 l, con boca de acceso de 650 mm, tapa de alta resistencia. Boca de entrada y rebosadero sifónico con rejilla antirroedores, de 110 mm de diámetro, para enterrar. (material) | 1 | 4547 | 4547.000 |
| mq04cag010a | h | Camión con grúa de hasta 6 t. (maquinaria) | 0.232 | 55.38 | 12.848 |
| mo008 | h | Oficial 1ª fontanero. (mano de obra) | 2.401 | 23.16 | 55.607 |
| mo107 | h | Ayudante fontanero. (mano de obra) | 2.401 | 21.75 | 52.222 |
| % | % | Costes directos complementarios | 2 % | 4667.677 | 93.354 |
|  |  | Costes directos |  |  | 4761.031 |

## Recursos

**mt37dpb200e** Ud Cisterna horizontal para aprovechamiento de aguas pluviales
Datos técnicos: Coste energético 47964.046 MJ; Emisión de CO2 1701.073 kg
Residuos:
- embalaje: re150101 Envases de papel y cartón. (componente de residuo); rendimiento 0.086 kg; Código LER 15 01 01; Masa del elemento 1 kg; Volumen 0.001333 m3
