# Depósito para aprovechamiento de aguas pluviales, de arcilla. Instalación en el exterior

- Propiedad del archivo: CYPE Ingenieros S.A.
- Formato: FIEBDC-3/2016
- Programa: Generador de precios de la construcción. CYPE Ingenieros, S.A.
- Fecha: 08/03/2024
- Ámbito geográfico: Región de Murcia
- Divisa: EUR
- Costes indirectos: 3 %
- IVA: 21 %

## U Urbanización interior de la parcela

### UG Acumulación y gestión de aguas pluviales

#### UGD Depósitos

**UGD021** Ud Depósito para aprovechamiento de aguas pluviales, de arcilla. Instalación en el exterior.
Depósito para aprovechamiento de aguas pluviales, de arcilla, de 250 l, de 650 mm de diámetro y 900 mm de altura, grifo de latón acabado dorado con rosca macho de 3/4" y racor de conexión a manguera, tapón de 3/4" y elementos de fijación.
Incluye: Replanteo. Colocación.
Criterio de medición de proyecto: Número de unidades previstas, según documentación gráfica de Proyecto.
Criterio de medición de obra: Se medirá el número de unidades realmente ejecutadas según especificaciones de Proyecto.

| Código | Ud | Descripción | Rendimiento | Precio | Importe |
|---|---|---|---|---|---|
| mt37dpa010a | Ud | Depósito para aprovechamiento de aguas pluviales, de arcilla, de 250 l, de 650 mm de diámetro y 900 mm de altura, grifo de latón acabado dorado con rosca macho de 3/4" y racor de conexión a manguera, tapón de 3/4" y elementos de fijación. (material) | 1 | 135 | 135.000 |
| mo011 | h | Oficial 1ª montador. (mano de obra) | 0.109 | 23.16 | 2.524 |
| mo080 | h | Ayudante montador. (mano de obra) | 0.109 | 21.78 | 2.374 |
| % | % | Costes directos complementarios | 2 % | 139.898 | 2.798 |
|  |  | Costes directos |  |  | 142.696 |

## Recursos

**mt37dpa010a** Ud Depósito para aprovechamiento de aguas pluviales
Datos técnicos: Coste energético 154.083 MJ; Emisión de CO2 12.845 kg
Residuos:
- embalaje: re150101 Envases de papel y cartón. (componente de residuo); rendimiento 1.306 kg; Código LER 15 01 01; Masa del elemento 1 kg; Volumen 0.001333 m3
