# Manguera de aspiración

- Propiedad del archivo: CYPE Ingenieros S.A.
- Formato: FIEBDC-3/2016
- Programa: Generador de precios de la construcción. CYPE Ingenieros, S.A.
- Fecha: 08/03/2024
- Ámbito geográfico: Región de Murcia
- Divisa: EUR
- Costes indirectos: 3 %
- IVA: 21 %

## U Urbanización interior de la parcela

### UG Acumulación y gestión de aguas pluviales

#### UGS Sistemas de conducción de agua

**UGS010** Ud Manguera de aspiración.
4 m de manguera de aspiración de caucho sintético EPDM de alta calidad con refuerzos de cable de acero en espiral y cordón sintético, de 1" de diámetro, con resistencia a los rayos UV, rango de presión de 0,85 a 1,5 bar, con kit de aspiración formado por filtro de acero inoxidable con boya de plástico, válvula antirretorno de latón, dos racores de latón y dos abrazaderas de acero inoxidable y tapa de cierre para pasamuros, de 100 mm de diámetro, de caucho sintético NBR, de 30 mm de espesor, recubierta con una chapa de acero inoxidable de 5 mm de espesor con perforaciones para las mangueras de aspiración y para los cables.
Incluye: Replanteo. Colocación de la manguera de aspiración. Montaje del kit de aspiración. Colocación de la tapa. Conexionado y comprobación de su correcto funcionamiento.
Criterio de medición de proyecto: Número de unidades previstas, según documentación gráfica de Proyecto.
Criterio de medición de obra: Se medirá el número de unidades realmente ejecutadas según especificaciones de Proyecto.

| Código | Ud | Descripción | Rendimiento | Precio | Importe |
|---|---|---|---|---|---|
| mt37eqp020a | m | Manguera de aspiración de caucho sintético EPDM de alta calidad con refuerzos de cable de acero en espiral y cordón sintético, de 1" de diámetro, con resistencia a los rayos UV, rango de presión de 0,85 a 1,5 bar. (material) | 4 | 13.85 | 55.400 |
| mt37eqp025a | Ud | Kit de aspiración formado por filtro de acero inoxidable con boya de plástico, válvula antirretorno de latón, dos racores de latón y dos abrazaderas de acero inoxidable, para manguera de aspiración de 1" de diámetro. (material) | 1 | 48.48 | 48.480 |
| mt37eqp028a | Ud | Tapa de cierre para pasamuros, de 100 mm de diámetro, de caucho sintético NBR, de 30 mm de espesor, recubierta con una chapa de acero inoxidable de 5 mm de espesor con perforaciones para las mangueras de aspiración y para los cables. (material) | 1 | 56.56 | 56.560 |
| mo008 | h | Oficial 1ª fontanero. (mano de obra) | 0.524 | 23.16 | 12.136 |
| mo107 | h | Ayudante fontanero. (mano de obra) | 0.524 | 21.75 | 11.397 |
| % | % | Costes directos complementarios | 2 % | 183.973 | 3.679 |
|  |  | Costes directos |  |  | 187.652 |
