# Bloque óptico de led

- Propiedad del archivo: CYPE Ingenieros S.A.
- Formato: FIEBDC-3/2016
- Programa: Generador de precios de la construcción. CYPE Ingenieros, S.A.
- Fecha: 08/03/2024
- Ámbito geográfico: Región de Murcia
- Divisa: EUR
- Costes indirectos: 3 %
- IVA: 21 %

## U Urbanización interior de la parcela

### UI Iluminación exterior

#### UIB Bloques ópticos

**UIB010** Ud Bloque óptico de led.
Bloque óptico de led de aluminio extruido, acabado lacado de color negro, regulable, de 80 W, factor de potencia mayor de 0,95, de 365x365x85 mm, con 32 LED SMD 5050, temperatura de color 3000 K, índice de reproducción cromática mayor de 80, índice de deslumbramiento unificado menor de 12, flujo luminoso 9520 lúmenes, con grados de protección IP66 e IK10.
Incluye: Replanteo. Montaje, conexionado y comprobación de su correcto funcionamiento.
Criterio de medición de proyecto: Número de unidades previstas, según documentación gráfica de Proyecto.
Criterio de medición de obra: Se medirá el número de unidades realmente ejecutadas según especificaciones de Proyecto.

| Código | Ud | Descripción | Rendimiento | Precio | Importe |
|---|---|---|---|---|---|
| mt34ena540xk | Ud | Bloque óptico de led de aluminio extruido, acabado lacado de color negro, regulable, de 80 W, factor de potencia mayor de 0,95, de 365x365x85 mm, con 32 LED SMD 5050, temperatura de color 3000 K, índice de reproducción cromática mayor de 80, índice de deslumbramiento unificado menor de 12, flujo luminoso 9520 lúmenes, con grados de protección IP66 e IK10. (material) | 1 | 277.34 | 277.340 |
| mq07cce010a | h | Camión con cesta elevadora de brazo articulado de 16 m de altura máxima de trabajo y 260 kg de carga máxima. (maquinaria) | 0.464 | 21.26 | 9.865 |
| mo003 | h | Oficial 1ª electricista. (mano de obra) | 0.432 | 23.16 | 10.005 |
| mo102 | h | Ayudante electricista. (mano de obra) | 0.432 | 21.75 | 9.396 |
| % | % | Costes directos complementarios | 2 % | 306.606 | 6.132 |
|  |  | Costes directos |  |  | 312.738 |
