# Papelera de fundición

- Propiedad del archivo: CYPE Ingenieros S.A.
- Formato: FIEBDC-3/2016
- Programa: Generador de precios de la construcción. CYPE Ingenieros, S.A.
- Fecha: 04/10/2024
- Ámbito geográfico: Región de Murcia
- Divisa: EUR
- Costes indirectos: 3 %
- IVA: 21 %

## U Urbanización interior de la parcela

### UM Mobiliario urbano

#### UME Papeleras

**UME020** Ud Papelera de fundición.
Papelera de fundición de suelo con pedestal, con cubeta interior desmontable de forma tronco-prismática invertida de chapa galvanizada, de 25 litros de capacidad, con sistema de vaciado por gravedad, con tacos y tornillos de acero a una superficie soporte (no incluida en este precio).
Incluye: Replanteo de alineaciones y niveles. Colocación y fijación de las piezas.
Criterio de medición de proyecto: Número de unidades previstas, según documentación gráfica de Proyecto.
Criterio de medición de obra: Se medirá el número de unidades realmente ejecutadas según especificaciones de Proyecto.

| Código | Ud | Descripción | Rendimiento | Precio | Importe |
|---|---|---|---|---|---|
| mt52mug080i | Ud | Papelera de fundición de suelo con pedestal, con cubeta interior desmontable de forma tronco-prismática invertida de chapa galvanizada, de 25 litros de capacidad, con sistema de vaciado por gravedad. (material) | 1 | 267.4 | 267.400 |
| mt52mug200e | Ud | Repercusión, en la colocación de papelera, de elementos de fijación sobre superficie soporte: tacos y tornillos de acero. (material) | 1 | 3.98 | 3.980 |
| mo041 | h | Oficial 1ª construcción de obra civil. (mano de obra) | 0.287 | 22.53 | 6.466 |
| mo087 | h | Ayudante construcción de obra civil. (mano de obra) | 0.287 | 21.78 | 6.251 |
| % | % | Costes directos complementarios | 2 % | 284.097 | 5.682 |
|  |  | Costes directos |  |  | 289.779 |
