# Fuente

- Propiedad del archivo: CYPE Ingenieros S.A.
- Formato: FIEBDC-3/2016
- Programa: Generador de precios de la construcción. CYPE Ingenieros, S.A.
- Fecha: 04/10/2024
- Ámbito geográfico: Región de Murcia
- Divisa: EUR
- Costes indirectos: 3 %
- IVA: 21 %

## U Urbanización interior de la parcela

### UM Mobiliario urbano

#### UMF Fuentes

**UMF010** Ud Fuente.
Fuente de fundición de 1,25 m de altura, sección circular de 20 cm de diámetro, con un grifo de latón y desagüe en cubeta, fijada con tacos y tornillos de acero a una superficie soporte (no incluida en este precio). Totalmente montada.
Incluye: Replanteo de alineaciones y niveles. Colocación y fijación de las piezas.
Criterio de medición de proyecto: Número de unidades previstas, según documentación gráfica de Proyecto.
Criterio de medición de obra: Se medirá el número de unidades realmente ejecutadas según especificaciones de Proyecto.

| Código | Ud | Descripción | Rendimiento | Precio | Importe |
|---|---|---|---|---|---|
| mt52mug090a | Ud | Fuente de fundición de 1,25 m de altura, sección circular de 20 cm de diámetro, con un grifo de latón y desagüe en cubeta. (material) | 1 | 539 | 539.000 |
| mt52mug200k | Ud | Repercusión, en la colocación de fuente, de elementos de fijación sobre superficie soporte: tacos y tornillos de acero. (material) | 1 | 3.98 | 3.980 |
| mq04cag010a | h | Camión con grúa de hasta 6 t. (maquinaria) | 0.58 | 55.38 | 32.120 |
| mo041 | h | Oficial 1ª construcción de obra civil. (mano de obra) | 0.287 | 22.53 | 6.466 |
| mo087 | h | Ayudante construcción de obra civil. (mano de obra) | 0.287 | 21.78 | 6.251 |
| % | % | Costes directos complementarios | 2 % | 587.817 | 11.756 |
|  |  | Costes directos |  |  | 599.573 |

## Recursos

**mt52mug090a** Ud Fuente de fundición de 1,25 m de altura
Datos técnicos: Coste energético 5203.731 MJ; Emisión de CO2 347.711 kg
Residuos:
- embalaje: re150101 Envases de papel y cartón. (componente de residuo); rendimiento 1.401 kg; Código LER 15 01 01; Masa del elemento 1 kg; Volumen 0.001333 m3
