# Barandilla urbana modular

- Propiedad del archivo: CYPE Ingenieros S.A.
- Formato: FIEBDC-3/2016
- Programa: Generador de precios de la construcción. CYPE Ingenieros, S.A.
- Fecha: 08/03/2024
- Ámbito geográfico: Región de Murcia
- Divisa: EUR
- Costes indirectos: 3 %
- IVA: 21 %

## U Urbanización interior de la parcela

### UM Mobiliario urbano

#### UMQ Protecciones peatonales

**UMQ030** Ud Barandilla urbana modular.
Barandilla urbana modular de acero laminado en caliente, para protección de peatones, de 2,00x0,90 m, compuesta de cuerpo de barandilla de reja trenzada, bastidor de pletina de 50x8 mm, vierteaguas de angular de 35x35 mm y pasamanos de media caña maciza, de; pies de anclaje y tornillería de acero cincado con roblones para ocultar los tornillos. Protección del conjunto mediante galvanizado en caliente de gran resistencia antioxidante; tratamiento de desengrase y fosfatado; lacado al horno con poliéster ferrotexturado. Máxima adherencia del revestimiento exterior. Totalmente montada en obra.
Incluye: Replanteo de alineaciones y niveles. Colocación y fijación de las piezas.
Criterio de medición de proyecto: Número de unidades previstas, según documentación gráfica de Proyecto.
Criterio de medición de obra: Se medirá el número de unidades realmente ejecutadas según especificaciones de Proyecto.

| Código | Ud | Descripción | Rendimiento | Precio | Importe |
|---|---|---|---|---|---|
| mt26aae025e | m | Barandilla modular de acero laminado en caliente, de 2,00x0,90 m, acabado en color gris acero, con textura férrea, incluso complementos y accesorios de montaje. (material) | 2 | 225.14 | 450.280 |
| mo041 | h | Oficial 1ª construcción de obra civil. (mano de obra) | 0.803 | 22.53 | 18.092 |
| mo087 | h | Ayudante construcción de obra civil. (mano de obra) | 0.803 | 21.78 | 17.489 |
| % | % | Costes directos complementarios | 2 % | 485.861 | 9.717 |
|  |  | Costes directos |  |  | 495.578 |
