# Barrera levadiza peatonal

- Propiedad del archivo: CYPE Ingenieros S.A.
- Formato: FIEBDC-3/2016
- Programa: Generador de precios de la construcción. CYPE Ingenieros, S.A.
- Fecha: 08/03/2024
- Ámbito geográfico: Región de Murcia
- Divisa: EUR
- Costes indirectos: 3 %
- IVA: 21 %

## U Urbanización interior de la parcela

### UM Mobiliario urbano

#### UMQ Protecciones peatonales

**UMQ050** Ud Barrera levadiza peatonal.
Conjunto de barrera modular levadiza, para protección de peatones, de acero laminado en caliente, de 3000x868 mm, compuesto por barra longitudinal de 100 mm de diámetro y 3 mm de espesor, con acabado en color verde con textura férrea, apoyada sobre montantes de cierre y de leva de 868 mm de altura, de pletina de 50x8 mm y con señalización en color verde RAL 6018, previstos para anclaje mediante recibido en solera de hormigón; tornillería de acero cincado. Protección del conjunto mediante galvanizado en caliente de gran resistencia antioxidante; tratamiento de desengrase y fosfatado; lacado al horno con poliéster ferrotexturado. Incluso solera de hormigón HM-20/P/20/X0 para anclaje de montantes y limpieza. Máxima adherencia del revestimiento exterior. Totalmente montada en obra.
Incluye: Replanteo de alineaciones y niveles. Ejecución de la base de hormigón. Colocación y fijación de las piezas.
Criterio de medición de proyecto: Número de unidades previstas, según documentación gráfica de Proyecto.
Criterio de medición de obra: Se medirá el número de unidades realmente ejecutadas según especificaciones de Proyecto.

| Código | Ud | Descripción | Rendimiento | Precio | Importe |
|---|---|---|---|---|---|
| mt10hmf010tLc | m³ | Hormigón HM-20/P/20/X0, fabricado en central. (material) | 0.1 | 81.8 | 8.180 |
| mt52mug615b | Ud | Placa de anclaje, para recibido de montante de barrera en solera de hormigón. (material) | 2 | 11.79 | 23.580 |
| mt52mug610a | Ud | Montante, de 868 mm de altura, con articulación en el apoyo y seguro de protección vertical, realizado con pletina de acero laminado en caliente de 50x8 mm, con portaseñales de color verde. (material) | 1 | 347.49 | 347.490 |
| mt52mug605a | Ud | Montante de cierre de 868 mm de altura, realizado con pletina de acero laminado en caliente de 50x8 mm, con portaseñales de color verde. (material) | 1 | 260.01 | 260.010 |
| mt52mug600a | Ud | Barra longitudinal de acero laminado en caliente de 3000 mm de longitud, 100 mm de diámetro y 2 mm de espesor con acabado en color verde con textura férrea, incluso contrapeso oculto en un extremo y manilla integrada en el extremo opuesto para facilitar su elevación, para apoyo entre montantes, en barrera levadiza para protección peatonal. (material) | 1 | 312.58 | 312.580 |
| mo041 | h | Oficial 1ª construcción de obra civil. (mano de obra) | 1.148 | 22.53 | 25.864 |
| mo087 | h | Ayudante construcción de obra civil. (mano de obra) | 1.148 | 21.78 | 25.003 |
| % | % | Costes directos complementarios | 2 % | 1002.707 | 20.054 |
|  |  | Costes directos |  |  | 1022.761 |

Residuos:
- colocación: mt10hmf010tLc Hormigón HM-20/P/20/X0, fabricado en central; factor de residuo 0.00139589
- colocación: mt52mug610a; factor de residuo 0.006
- colocación: mt52mug605a; factor de residuo 0.006

## Recursos

**mt10hmf010tLc** m³ Hormigón HM-20/P/20/X0, fabricado en central
Datos técnicos: Coste energético 1840.000 MJ; Emisión de CO2 230.000 kg; Código LER 17 01 01; Masa del elemento 2300 kg; Volumen 1.533333 m3

**mt52mug610a** Ud Montante, de 868 mm de altura
Datos técnicos: Coste energético 30.515 MJ; Emisión de CO2 1.575 kg; Código LER 17 04 05; Masa del elemento 2.71 kg; Volumen 0.00129 m3
Residuos:
- embalaje: re170203 Plástico. (componente de residuo); rendimiento 0.04 kg; Código LER 17 02 03; Masa del elemento 1 kg; Volumen 0.001667 m3

**mt52mug605a** Ud Montante de cierre de 868 mm de altura
Datos técnicos: Coste energético 30.515 MJ; Emisión de CO2 1.575 kg; Código LER 17 04 05; Masa del elemento 2.71 kg; Volumen 0.00129 m3
Residuos:
- embalaje: re170203 Plástico; rendimiento 0.04 kg
