# Escalera de acceso, con pasamanos

- Propiedad del archivo: CYPE Ingenieros S.A.
- Formato: FIEBDC-3/2016
- Programa: Generador de precios de la construcción. CYPE Ingenieros, S.A.
- Fecha: 08/03/2024
- Ámbito geográfico: Región de Murcia
- Divisa: EUR
- Costes indirectos: 3 %
- IVA: 21 %

## U Urbanización interior de la parcela

### UP Piscinas

#### UPE Equipamiento exterior

**UPE010** Ud Escalera de acceso, con pasamanos.
Escalera de acceso para piscina, de tubo de 43 mm de diámetro, con 3 peldaños y pasamanos simétrico, de acero inoxidable AISI 316L, acabado pulido brillante, fijada con anclajes dotados de mecanismo para conexión equipotencial. Incluso replanteo, anclajes, topes, embellecedores, juntas, tacos y tornillos.
Incluye: Colocación y fijación de accesorios y piezas especiales.
Criterio de medición de proyecto: Número de unidades previstas, según documentación gráfica de Proyecto.
Criterio de medición de obra: Se medirá el número de unidades realmente ejecutadas según especificaciones de Proyecto.

| Código | Ud | Descripción | Rendimiento | Precio | Importe |
|---|---|---|---|---|---|
| mt47pep010k | Ud | Escalera de acceso para piscina, de tubo de 43 mm de diámetro, con 3 peldaños y pasamanos simétrico, de acero inoxidable AISI 316L, acabado pulido brillante, con anclajes dotados de mecanismo para conexión equipotencial, topes, embellecedores, juntas, tacos y tornillos. (material) | 1 | 632.44 | 632.440 |
| mt09moe040 | Ud | Mortero expansivo. (material) | 2 | 3.5 | 7.000 |
| mo041 | h | Oficial 1ª construcción de obra civil. (mano de obra) | 2.236 | 22.53 | 50.377 |
| mo087 | h | Ayudante construcción de obra civil. (mano de obra) | 2.236 | 21.78 | 48.700 |
| % | % | Costes directos complementarios | 2 % | 738.517 | 14.770 |
|  |  | Costes directos |  |  | 753.287 |

## Recursos

**mt47pep010k** Ud Escalera de acceso para piscina
Datos técnicos: Coste energético 548.437 MJ; Emisión de CO2 81.770 kg
Residuos:
- embalaje: re150101 Envases de papel y cartón. (componente de residuo); rendimiento 1.494 kg; Código LER 15 01 01; Masa del elemento 1 kg; Volumen 0.001333 m3
