# Rejilla para drenaje

- Propiedad del archivo: CYPE Ingenieros S.A.
- Formato: FIEBDC-3/2016
- Programa: Generador de precios de la construcción. CYPE Ingenieros, S.A.
- Fecha: 08/03/2024
- Ámbito geográfico: Región de Murcia
- Divisa: EUR
- Costes indirectos: 3 %
- IVA: 21 %

## U Urbanización interior de la parcela

### UP Piscinas

#### UPM Complementos para vaso de piscina

**UPM030** Ud Rejilla para drenaje.
Rejilla circular, con aro soporte, para drenaje, de resinas termoplásticas de ABS, de 200 mm de diámetro, color blanco, incluso tornillos de fijación.
Incluye: Montaje, conexionado y comprobación de su correcto funcionamiento.
Criterio de medición de proyecto: Número de unidades previstas, según documentación gráfica de Proyecto.
Criterio de medición de obra: Se medirá el número de unidades realmente ejecutadas según especificaciones de Proyecto.

| Código | Ud | Descripción | Rendimiento | Precio | Importe |
|---|---|---|---|---|---|
| mt47ped080a | Ud | Rejilla circular, con aro soporte, para drenaje, de resinas termoplásticas de ABS, de 200 mm de diámetro, color blanco, incluso tornillos de fijación. (material) | 1 | 14.54 | 14.540 |
| mo107 | h | Ayudante fontanero. (mano de obra) | 0.056 | 21.75 | 1.218 |
| % | % | Costes directos complementarios | 2 % | 15.758 | 0.315 |
|  |  | Costes directos |  |  | 16.073 |

## Recursos

**mt47ped080a** Ud Rejilla circular
Datos técnicos: Coste energético 290.679 MJ; Emisión de CO2 14.491 kg
Residuos:
- embalaje: re150101 Envases de papel y cartón. (componente de residuo); rendimiento 0.072 kg; Código LER 15 01 01; Masa del elemento 1 kg; Volumen 0.001333 m3
