# Ascensor acuático "METALU"

- Propiedad del archivo: CYPE Ingenieros S.A.
- Formato: FIEBDC-3/2016
- Programa: Generador de precios de la construcción. CYPE Ingenieros, S.A.
- Fecha: 08/03/2024
- Ámbito geográfico: Región de Murcia
- Divisa: EUR
- Costes indirectos: 3 %
- IVA: 21 %

## U Urbanización interior de la parcela

### UP Piscinas

#### UPS Ascensores acuáticos

**UPS010** Ud Ascensor acuático "METALU".
Ascensor acuático eléctrico, fijo, para piscinas elevadas con una altura de muro de hasta 1,4 m, S-3400 "METALU", de acero inoxidable AISI 316, con 120 kg de capacidad de carga y un desplazamiento vertical del asiento de 1,6 m, formado por base con ruedas para su transporte y puntos de anclaje para fijar al suelo, soporte vertical prismático y mástil con brazo pivotante con asiento desmontable de PVC; fijación mediante anclajes de acero inoxidable, introducidos en taladros previamente ejecutados rellenos con resina epoxi-acrilato.
Incluye: Posicionado del ascensor acuático en su lugar de colocación. Replanteo de los taladros. Ejecución de los taladros. Relleno de los taladros con resina. Nivelación y fijación definitiva. Conexionado con la red de equipotencialidad.
Criterio de medición de proyecto: Número de unidades previstas, según documentación gráfica de Proyecto.
Criterio de medición de obra: Se medirá el número de unidades realmente ejecutadas según especificaciones de Proyecto.

| Código | Ud | Descripción | Rendimiento | Precio | Importe |
|---|---|---|---|---|---|
| mt39aae024a | Ud | Ascensor acuático eléctrico, fijo, para piscinas elevadas con una altura de muro de hasta 1,4 m, S-3400 "METALU", de acero inoxidable AISI 316, con 120 kg de capacidad de carga y un desplazamiento vertical del asiento de 1,6 m, formado por base con ruedas para su transporte y puntos de anclaje para fijar al suelo, soporte vertical prismático y mástil con brazo pivotante con asiento desmontable de PVC; con actuador eléctrico de 24 V, caja de control, batería eléctrica, pulsador de parada de emergencia, mecanismos para conexión equipotencial, mando por cable y anclajes mecánicos de acero inoxidable 12x90 M8, grado de protección IP65; para la accesibilidad asistida de personas con movilidad reducida a la piscina. (material) | 1 | 7615 | 7615.000 |
| mt26wur060a | Ud | Cartucho a base de resina epoxi-acrilato, de dos componentes, de 420 ml, con cánula mezcladora. (material) | 0.8 | 30.22 | 24.176 |
| mo041 | h | Oficial 1ª construcción de obra civil. (mano de obra) | 1.397 | 22.53 | 31.474 |
| mo087 | h | Ayudante construcción de obra civil. (mano de obra) | 1.397 | 21.78 | 30.427 |
| % | % | Costes directos complementarios | 2 % | 7701.077 | 154.022 |
|  |  | Costes directos |  |  | 7855.099 |

Residuos:
- colocación: mt26wur060a Cartucho a base de resina epoxi-acrilato, de dos componentes, de 420 ml, con cánula mezcladora; factor de residuo 0.03

## Recursos

**mt26wur060a** Ud Cartucho a base de resina epoxi-acrilato, de dos componentes, de 420 ml, con cánula mezcladora
Datos técnicos: Coste energético 44.452 MJ; Emisión de CO2 1.913 kg; Código LER 17 09 04; Masa del elemento 0.29 kg; Volumen 0.000193 m3
Residuos:
- embalaje: re170203 Plástico. (componente de residuo); rendimiento 0.2 kg; Código LER 17 02 03; Masa del elemento 1 kg; Volumen 0.001667 m3
