# Válvula eliminadora de los malos olores, en el conducto de ventilación

- Propiedad del archivo: CYPE Ingenieros S.A.
- Formato: FIEBDC-3/2016
- Programa: Generador de precios de la construcción. CYPE Ingenieros, S.A.
- Fecha: 04/10/2024
- Ámbito geográfico: Región de Murcia
- Divisa: EUR
- Costes indirectos: 3 %
- IVA: 21 %

## U Urbanización interior de la parcela

### US Depuración de aguas residuales domésticas

#### USA Accesorios

**USA250** Ud Válvula eliminadora de los malos olores, en el conducto de ventilación.
Válvula eliminadora de malos olores de ABS, de 75 mm de diámetro, de 8 l/s de caudal máximo, apta para temperaturas desde -20 hasta 60°C, con filtro de aire de carbón activo y junta elástica de elastómero termoplástico, en extremo superior del conducto de ventilación.
Incluye: Replanteo. Colocación y conexionado.
Criterio de medición de proyecto: Número de unidades previstas, según documentación gráfica de Proyecto.
Criterio de medición de obra: Se medirá el número de unidades realmente ejecutadas según especificaciones de Proyecto.

| Código | Ud | Descripción | Rendimiento | Precio | Importe |
|---|---|---|---|---|---|
| mt36vaj030a | Ud | Válvula eliminadora de malos olores de ABS, de 75 mm de diámetro, de 8 l/s de caudal máximo, apta para temperaturas desde -20 hasta 60°C, con filtro de aire de carbón activo y junta elástica de elastómero termoplástico. (material) | 1 | 106.34 | 106.340 |
| mo008 | h | Oficial 1ª fontanero. (mano de obra) | 0.223 | 23.16 | 5.165 |
| mo107 | h | Ayudante fontanero. (mano de obra) | 0.223 | 21.75 | 4.850 |
| % | % | Costes directos complementarios | 2 % | 116.355 | 2.327 |
|  |  | Costes directos |  |  | 118.682 |

Residuos:
- colocación: mt36vaj030a; factor de residuo 0.0165015

## Recursos

**mt36vaj030a** Ud Válvula eliminadora de malos olores de ABS
Datos técnicos: Coste energético 31.509 MJ; Emisión de CO2 1.599 kg; Código LER 17 02 03; Masa del elemento 0.325 kg; Volumen 0.000542 m3
Residuos:
- embalaje: re150101 Envases de papel y cartón. (componente de residuo); rendimiento 0.042 kg; Código LER 15 01 01; Masa del elemento 1 kg; Volumen 0.001333 m3
