# Pavimento continuo de hormigón ornamental "HOLCIM"

- Propiedad del archivo: CYPE Ingenieros S.A.
- Formato: FIEBDC-3/2016
- Programa: Generador de precios de la construcción. CYPE Ingenieros, S.A.
- Fecha: 08/03/2024
- Ámbito geográfico: Región de Murcia
- Divisa: EUR
- Costes indirectos: 3 %
- IVA: 21 %

## U Urbanización interior de la parcela

### UX Pavimentos exteriores

#### UXC Continuos de hormigón

**UXC030** m² Pavimento continuo de hormigón ornamental "HOLCIM".
Pavimento continuo, con juntas, de 10 cm de espesor, realizado con hormigón HM-25/B/20/X0 Artevia Natural "HOLCIM", con fibras de polipropileno incluidas, fabricado en central, acabado Amarillo Ofita; y abujardado mecánico de la superficie, para dejar al descubierto 2/3 del diámetro del árido; posterior aplicación de resina selladora Artevia "HOLCIM", incolora.
Criterio de valoración económica: El precio no incluye la base de la solera ni la ejecución y el sellado de las juntas.
Incluye: Preparación de la superficie de apoyo del hormigón. Replanteo de las juntas de construcción, de dilatación y de retracción. Colocación de encofrados. Tendido de niveles. Riego de la superficie base. Conexionado, anclaje y emboquillado de las redes de instalaciones proyectadas. Vertido y compactación del hormigón. Nivelado y fratasado manual del hormigón. Curado del hormigón. Abujardado mecánico de la superficie. Retirada de encofrados. Limpieza de la superficie de hormigón, mediante máquina hidrolimpiadora de agua a presión. Aplicación de la resina de acabado.
Criterio de medición de proyecto: Superficie medida en proyección horizontal, según documentación gráfica de Proyecto.
Criterio de medición de obra: Se medirá, en proyección horizontal, la superficie realmente ejecutada según especificaciones de Proyecto.

| Código | Ud | Descripción | Rendimiento | Precio | Importe |
|---|---|---|---|---|---|
| mt09hil090a | m³ | Hormigón HM-25/B/20/X0 Artevia Natural "HOLCIM", con fibras de polipropileno incluidas, fabricado en central, acabado Amarillo Ofita. (material) | 0.105 | 291 | 30.555 |
| mt09hil030a | l | Resina selladora Artevia "HOLCIM", incolora, formada por una dispersión de resina acrílica estirenada, para el curado y la protección de pavimentos continuos de hormigón. (material) | 0.3 | 6 | 1.800 |
| mq06vib020 | h | Regla vibrante de 3 m. (maquinaria) | 0.023 | 5.23 | 0.120 |
| mq08lch040 | h | Hidrolimpiadora a presión. (maquinaria) | 0.174 | 5.15 | 0.896 |
| mq06aca025 | h | Equipo de abujardado para pavimento de hormigón. (maquinaria) | 1.159 | 22.48 | 26.054 |
| mo041 | h | Oficial 1ª construcción de obra civil. (mano de obra) | 0.456 | 22.53 | 10.274 |
| mo087 | h | Ayudante construcción de obra civil. (mano de obra) | 0.456 | 21.78 | 9.932 |
| % | % | Costes directos complementarios | 2 % | 79.631 | 1.593 |
|  |  | Costes directos |  |  | 81.224 |

Residuos:
- colocación: mt09hil030a; factor de residuo 0.057798

## Recursos

**mt09hil090a** m³ Hormigón HM-25/B/20/X0 Artevia Natural "HOLCIM"
Datos técnicos: Coste energético 1840.000 MJ; Emisión de CO2 230.000 kg; Código LER 17 01 01; Masa del elemento 2300 kg; Volumen 1.533333 m3

**mt09hil030a** l Resina selladora Artevia "HOLCIM"
Datos técnicos: Coste energético 75.665 MJ; Emisión de CO2 2.880 kg; Código LER 17 09 04; Masa del elemento 1 kg; Volumen 0.000667 m3
Residuos:
- embalaje: re150104 Envases metálicos. (componente de residuo); rendimiento 0.044 kg; Código LER 15 01 04; Masa del elemento 1 kg; Volumen 0.001667 m3
