# Estabilización de explanada "in situ", mediante conglomerantes

- Propiedad del archivo: CYPE Ingenieros S.A.
- Formato: FIEBDC-3/2016
- Programa: Generador de precios de la construcción. CYPE Ingenieros, S.A.
- Fecha: 08/03/2024
- Ámbito geográfico: Región de Murcia
- Divisa: EUR
- Costes indirectos: 3 %
- IVA: 21 %

## U Urbanización interior de la parcela

### UX Pavimentos exteriores

#### UXE Explanadas, caminos y senderos

**UXE020** m³ Estabilización de explanada "in situ", mediante conglomerantes.
Estabilización de explanada "in situ", vertiendo una lechada de cemento CEM II / A-L 32,5 N, para conseguir un suelo estabilizado tipo SEST-1 conforme a los requisitos expuestos en el artículo 512 del PG-3. Incluso escarificación previa, distribución de la lechada, mezcla del suelo con el conglomerante, compactación de la mezcla, refino de la superficie, ejecución de las juntas de construcción y curado.
Incluye: Preparación de la superficie. Escarificación del suelo. Preparación y extendido de la lechada. Ejecución de la mezcla con el suelo. Compactación. Refino de la superficie. Ejecución de las juntas. Curado.
Criterio de medición de proyecto: Volumen medido sobre los perfiles de los planos topográficos de Proyecto, que definen el movimiento de tierras a realizar en obra.
Criterio de medición de obra: Se medirá el volumen de relleno sobre los perfiles transversales del terreno realmente ejecutados, compactados y terminados según especificaciones de Proyecto.

| Código | Ud | Descripción | Rendimiento | Precio | Importe |
|---|---|---|---|---|---|
| mt08aaa010a | m³ | Agua. (material) | 0.05 | 1.5 | 0.075 |
| mt08cet020e | t | Cemento CEM II / A-L 32,5 N, a granel, según UNE-EN 197-1. (material) | 0.041 | 89.64 | 3.675 |
| mq01pao010a | h | Pala cargadora sobre cadenas, de 59 kW/1,2 m³, equipada con escarificadora. (maquinaria) | 0.139 | 44.8 | 6.227 |
| mq01mot010a | h | Motoniveladora de 141 kW. (maquinaria) | 0.017 | 75.91 | 1.290 |
| mq02rov010i | h | Compactador monocilíndrico vibrante autopropulsado, de 129 kW, de 16,2 t, anchura de trabajo 213,4 cm. (maquinaria) | 0.032 | 69.78 | 2.233 |
| mq02cia020f | h | Camión cisterna equipado para riego, de 8 m³ de capacidad. (maquinaria) | 0.041 | 123 | 5.043 |
| mo087 | h | Ayudante construcción de obra civil. (mano de obra) | 0.091 | 21.78 | 1.982 |
| % | % | Costes directos complementarios | 2 % | 20.525 | 0.411 |
|  |  | Costes directos |  |  | 20.936 |

Residuos:
- colocación: mt08cet020e Cemento CEM II / A-L 32,5 N, a granel, según UNE-EN 197-1; factor de residuo 0.0063

## Recursos

**mt08aaa010a** m³ Agua
Datos técnicos: Coste energético 60.000 MJ; Emisión de CO2 30.000 kg

**mt08cet020e** t Cemento CEM II / A-L 32,5 N, a granel, según UNE-EN 197-1
Datos técnicos: Coste energético 6740.000 MJ; Emisión de CO2 880.000 kg; Código LER 17 01 01; Masa del elemento 1000 kg; Volumen 0.666667 m3
