# Estabilización de caminos y senderos con mortero de cemento "HOLCIM"

- Propiedad del archivo: CYPE Ingenieros S.A.
- Formato: FIEBDC-3/2016
- Programa: Generador de precios de la construcción. CYPE Ingenieros, S.A.
- Fecha: 08/03/2024
- Ámbito geográfico: Región de Murcia
- Divisa: EUR
- Costes indirectos: 3 %
- IVA: 21 %

## U Urbanización interior de la parcela

### UX Pavimentos exteriores

#### UXE Explanadas, caminos y senderos

**UXE040** m² Estabilización de caminos y senderos con mortero de cemento "HOLCIM".
Estabilización de caminos y senderos, mediante mortero de cemento Artevia Arena "HOLCIM", realizado con cemento blanco y fabricado en central, extendido sobre el terreno hasta formar una capa de 10 cm de espesor mínimo después de su compactación con medios mecánicos. Incluso preparación de la superficie soporte y retirada y carga a camión de los restos y desechos.
Incluye: Preparación de la superficie soporte. Extendido del mortero de cemento. Nivelación. Compactación. Retirada y carga a camión de restos y desechos.
Criterio de medición de proyecto: Superficie medida en proyección horizontal, según documentación gráfica de Proyecto.
Criterio de medición de obra: Se medirá, en proyección horizontal, la superficie realmente ejecutada según especificaciones de Proyecto.

| Código | Ud | Descripción | Rendimiento | Precio | Importe |
|---|---|---|---|---|---|
| mt09hil080a | m³ | Mortero de cemento Artevia Arena "HOLCIM", realizado con cemento blanco y fabricado en central. (material) | 0.12 | 180 | 21.600 |
| mq01pan010a | h | Pala cargadora sobre neumáticos de 120 kW/1,9 m³. (maquinaria) | 0.017 | 45.06 | 0.766 |
| mq04dua020b | h | Dumper de descarga frontal de 2 t de carga útil. (maquinaria) | 0.002 | 10.38 | 0.021 |
| mq01mot010a | h | Motoniveladora de 141 kW. (maquinaria) | 0.023 | 75.91 | 1.746 |
| mq02rov010i | h | Compactador monocilíndrico vibrante autopropulsado, de 129 kW, de 16,2 t, anchura de trabajo 213,4 cm. (maquinaria) | 0.035 | 69.78 | 2.442 |
| mq02cia020j | h | Camión cisterna, de 8 m³ de capacidad. (maquinaria) | 0.023 | 118.9 | 2.735 |
| mq02ron010j | h | Rodillo vibrante tándem autopropulsado, de 32,8 kW, de 3120 kg, anchura de trabajo 125 cm. (maquinaria) | 0.035 | 55.71 | 1.950 |
| mo041 | h | Oficial 1ª construcción de obra civil. (mano de obra) | 0.228 | 22.53 | 5.137 |
| mo087 | h | Ayudante construcción de obra civil. (mano de obra) | 0.342 | 21.78 | 7.449 |
| % | % | Costes directos complementarios | 2 % | 43.846 | 0.877 |
|  |  | Costes directos |  |  | 44.723 |
