# Riego de adherencia

- Propiedad del archivo: CYPE Ingenieros S.A.
- Formato: FIEBDC-3/2016
- Programa: Generador de precios de la construcción. CYPE Ingenieros, S.A.
- Fecha: 08/03/2024
- Ámbito geográfico: Región de Murcia
- Divisa: EUR
- Costes indirectos: 3 %
- IVA: 21 %

## U Urbanización interior de la parcela

### UX Pavimentos exteriores

#### UXF Mezclas y riegos bituminosos

**UXF110** m² Riego de adherencia.
Riego de adherencia con 0,6 kg/m² de emulsión bituminosa catiónica C60BP3 ADH, modificada con polímeros, con un 60% de betún asfáltico como ligante.
Incluye: Barrido y preparación de la superficie soporte. Aplicación de la emulsión bituminosa.
Criterio de medición de proyecto: Superficie medida en proyección horizontal, según documentación gráfica de Proyecto.
Criterio de medición de obra: Se medirá, en proyección horizontal, la superficie realmente ejecutada según especificaciones de Proyecto.

| Código | Ud | Descripción | Rendimiento | Precio | Importe |
|---|---|---|---|---|---|
| mt47aag050yk | kg | Emulsión bituminosa catiónica C60BP3 ADH, modificada con polímeros, con un 60% de betún asfáltico como ligante, para usar como riego de adherencia en pavimentos bituminosos, según UNE-EN 13808. (material) | 0.6 | 0.57 | 0.342 |
| mq11bar010 | h | Barredora remolcada con motor auxiliar. (maquinaria) | 0.001 | 66.67 | 0.067 |
| mq02cia020f | h | Camión cisterna equipado para riego, de 8 m³ de capacidad. (maquinaria) | 0.002 | 123 | 0.246 |
| mo041 | h | Oficial 1ª construcción de obra civil. (mano de obra) | 0.002 | 22.53 | 0.045 |
| mo087 | h | Ayudante construcción de obra civil. (mano de obra) | 0.002 | 21.78 | 0.044 |
| % | % | Costes directos complementarios | 2 % | 0.744 | 0.015 |
|  |  | Costes directos |  |  | 0.759 |

Residuos:
- colocación: mt47aag050yk; factor de residuo 0.007

## Recursos

**mt47aag050yk** kg Emulsión bituminosa catiónica C60BP3 ADH
Datos técnicos: Coste energético 31.940 MJ; Emisión de CO2 0.230 kg; Código LER 17 03 02; Masa del elemento 1 kg; Volumen 0.001 m3
