# Capa de mezcla bituminosa en frío

- Propiedad del archivo: CYPE Ingenieros S.A.
- Formato: FIEBDC-3/2016
- Programa: Generador de precios de la construcción. CYPE Ingenieros, S.A.
- Fecha: 08/03/2024
- Ámbito geográfico: Región de Murcia
- Divisa: EUR
- Costes indirectos: 3 %
- IVA: 21 %

## U Urbanización interior de la parcela

### UX Pavimentos exteriores

#### UXF Mezclas y riegos bituminosos

**UXF020** m² Capa de mezcla bituminosa en frío.
Capa de 8 cm de espesor de mezcla bituminosa en frío de composición densa, tipo DF12, con árido granítico y emulsión bituminosa.
Criterio de valoración económica: El precio no incluye la capa base.
Incluye: Replanteo de niveles. Transporte de la mezcla bituminosa. Extensión de la mezcla bituminosa. Compactación de la capa de mezcla bituminosa. Ejecución de juntas transversales. Limpieza final.
Criterio de medición de proyecto: Superficie medida en proyección horizontal, según documentación gráfica de Proyecto.
Criterio de medición de obra: Se medirá, en proyección horizontal, la superficie realmente ejecutada según especificaciones de Proyecto.

| Código | Ud | Descripción | Rendimiento | Precio | Importe |
|---|---|---|---|---|---|
| mt47aag030aa | t | Mezcla bituminosa en frío de composición densa, tipo DF12, con árido granítico y emulsión bituminosa. (material) | 0.184 | 85.43 | 15.719 |
| mq11ext030 | h | Extendedora asfáltica de cadenas, de 81 kW. (maquinaria) | 0.002 | 227.25 | 0.455 |
| mq02ron010a | h | Rodillo vibrante tándem autopropulsado, de 24,8 kW, de 2450 kg, anchura de trabajo 100 cm. (maquinaria) | 0.003 | 55.71 | 0.167 |
| mq11com010 | h | Compactador de neumáticos autopropulsado, de 12/22 t. (maquinaria) | 0.002 | 65.18 | 0.130 |
| mo041 | h | Oficial 1ª construcción de obra civil. (mano de obra) | 0.004 | 22.53 | 0.090 |
| mo087 | h | Ayudante construcción de obra civil. (mano de obra) | 0.019 | 21.78 | 0.414 |
| % | % | Costes directos complementarios | 2 % | 16.975 | 0.340 |
|  |  | Costes directos |  |  | 17.315 |

Residuos:
- colocación: mt47aag030aa Mezcla bituminosa en frío de composición densa, tipo DF12, con árido granítico y emulsión bituminosa; factor de residuo 0.0105

## Recursos

**mt47aag030aa** t Mezcla bituminosa en frío de composición densa, tipo DF12, con árido granítico y emulsión bituminosa
Datos técnicos: Coste energético 1986.900 MJ; Emisión de CO2 17.560 kg; Código LER 17 03 02; Masa del elemento 1000 kg; Volumen 1 m3
