# Tratamiento superficial de pavimentos bituminosos

- Propiedad del archivo: CYPE Ingenieros S.A.
- Formato: FIEBDC-3/2016
- Programa: Generador de precios de la construcción. CYPE Ingenieros, S.A.
- Fecha: 08/03/2024
- Ámbito geográfico: Región de Murcia
- Divisa: EUR
- Costes indirectos: 3 %
- IVA: 21 %

## U Urbanización interior de la parcela

### UX Pavimentos exteriores

#### UXF Mezclas y riegos bituminosos

**UXF040** m² Tratamiento superficial de pavimentos bituminosos.
Tratamiento superficial de pavimentos bituminosos con dos manos, 3 kg/m² cada mano, de lechada bituminosa homogénea (slurry), color negro, formada por áridos y cargas minerales, ligados con emulsión asfáltica.
Criterio de valoración económica: El precio no incluye la preparación del soporte.
Incluye: Aplicación de la lechada.
Criterio de medición de proyecto: Superficie medida en proyección horizontal, según documentación gráfica de Proyecto.
Criterio de medición de obra: Se medirá, en proyección horizontal, la superficie realmente ejecutada según especificaciones de Proyecto.

| Código | Ud | Descripción | Rendimiento | Precio | Importe |
|---|---|---|---|---|---|
| mt47aag040a | kg | Lechada bituminosa homogénea (slurry), color negro, formada por áridos y cargas minerales, ligados con emulsión asfáltica, según UNE-EN 12274-7; para aplicar mediante rastras de bandas de goma. (material) | 6 | 0.76 | 4.560 |
| mo041 | h | Oficial 1ª construcción de obra civil. (mano de obra) | 0.114 | 22.53 | 2.568 |
| mo087 | h | Ayudante construcción de obra civil. (mano de obra) | 0.114 | 21.78 | 2.483 |
| % | % | Costes directos complementarios | 2 % | 9.611 | 0.192 |
|  |  | Costes directos |  |  | 9.803 |

Residuos:
- colocación: mt47aag040a; factor de residuo 0.007

## Recursos

**mt47aag040a** kg Lechada bituminosa homogénea (slurry)
Datos técnicos: Coste energético 1.987 MJ; Emisión de CO2 0.018 kg; Código LER 17 03 02; Masa del elemento 1 kg; Volumen 0.001 m3
