# Informe de resultados del ensayo Blower Door

- Propiedad del archivo: CYPE Ingenieros S.A.
- Formato: FIEBDC-3/2016
- Programa: Generador de precios de la construcción. CYPE Ingenieros, S.A.
- Fecha: 08/03/2024
- Ámbito geográfico: Región de Murcia
- Divisa: EUR
- Costes indirectos: 3 %
- IVA: 21 %

## X Control de calidad y ensayos

### XF Eficiencia energética

#### XFB Blower Door

**XFB020** Ud Informe de resultados del ensayo Blower Door.
Informe de resultados del ensayo Blower Door, en vivienda unifamiliar de hasta 100 m² de superficie útil, durante la ejecución de la obra, una vez cerrada la envolvente, método B según UNE-EN 13829, realizado por técnico cualificado.
Incluye: Emisión del informe de resultados.
Criterio de medición de proyecto: Número de unidades previstas, según documentación del Plan de control de calidad.

| Código | Ud | Descripción | Rendimiento | Precio | Importe |
|---|---|---|---|---|---|
| mt49reh020aa | Ud | Informe de resultados del ensayo Blower Door, en vivienda unifamiliar de hasta 100 m² de superficie útil, durante la ejecución de la obra, una vez cerrada la envolvente, método B según UNE-EN 13829, realizado por técnico cualificado. (material) | 1 | 100 | 100.000 |
| % | % | Costes directos complementarios | 2 % | 100.000 | 2.000 |
|  |  | Costes directos |  |  | 102.000 |
