# Ensayo termográfico

- Propiedad del archivo: CYPE Ingenieros S.A.
- Formato: FIEBDC-3/2016
- Programa: Generador de precios de la construcción. CYPE Ingenieros, S.A.
- Fecha: 08/03/2024
- Ámbito geográfico: Región de Murcia
- Divisa: EUR
- Costes indirectos: 3 %
- IVA: 21 %

## X Control de calidad y ensayos

### XF Eficiencia energética

#### XFT Termografías

**XFT010** Ud Ensayo termográfico.
Ensayo termográfico para medir la temperatura de la envolvente, en vivienda unifamiliar de hasta 100 m² de superficie útil, para localizar puentes térmicos o humedades que alteran las propiedades de transmisión de calor de la envolvente, según EN 13187, realizado mediante cámara termográfica que registra la emisión infrarroja procedente de la envolvente y genera una imagen térmica.
Incluye: Realización del ensayo.
Criterio de medición de proyecto: Ensayo a realizar, según documentación del Plan de control de calidad.

| Código | Ud | Descripción | Rendimiento | Precio | Importe |
|---|---|---|---|---|---|
| mt49reh030aa | Ud | Ensayo termográfico para medir la temperatura de la envolvente, en vivienda unifamiliar de hasta 100 m² de superficie útil, para localizar puentes térmicos o humedades que alteran las propiedades de transmisión de calor de la envolvente, según EN 13187. (material) | 1 | 250 | 250.000 |
| % | % | Costes directos complementarios | 2 % | 250.000 | 5.000 |
|  |  | Costes directos |  |  | 255.000 |
