# Ensayo de ladrillos cara vista

- Propiedad del archivo: CYPE Ingenieros S.A.
- Formato: FIEBDC-3/2016
- Programa: Generador de precios de la construcción. CYPE Ingenieros, S.A.
- Fecha: 04/10/2024
- Ámbito geográfico: Región de Murcia
- Divisa: EUR
- Costes indirectos: 3 %
- IVA: 21 %

## X Control de calidad y ensayos

### XL Materiales cerámicos

#### XLL Ladrillos

**XLL020** Ud Ensayo de ladrillos cara vista.
Ensayos a realizar en laboratorio acreditado en el área técnica correspondiente, sobre una muestra de ladrillo cerámico cara vista, tomada en obra, para la determinación de las siguientes características: tolerancia dimensional, forma y aspecto según UNE 67030 y UNE-EN 772-16. Incluso desplazamiento a obra e informe de resultados.
Incluye: Desplazamiento a obra. Toma de muestras. Realización de ensayos. Redacción de informe de los resultados de los ensayos realizados.
Criterio de medición de proyecto: Ensayo a realizar, según documentación del Plan de control de calidad.

| Código | Ud | Descripción | Rendimiento | Precio | Importe |
|---|---|---|---|---|---|
| mt49des010 | Ud | Repercusión de desplazamiento a obra para la toma de muestras. (material) | 1 | 0.74 | 0.740 |
| mt49lch020 | Ud | Toma en obra de muestras de ladrillos cerámicos, cuyo peso no exceda de 50 kg. (material) | 1 | 30.71 | 30.710 |
| mt49lch090 | Ud | Ensayo para determinar la tolerancia dimensional, forma y aspecto de una muestra de ladrillos cerámicos, según UNE 67030 y UNE-EN 772-16. (material) | 1 | 99.46 | 99.460 |
| mt49lch030 | Ud | Informe de resultados de los ensayos realizados sobre una muestra de ladrillos cerámicos. (material) | 1 | 96.06 | 96.060 |
| % | % | Costes directos complementarios | 2 % | 226.970 | 4.539 |
|  |  | Costes directos |  |  | 231.509 |
